# Desmontaje de letrero mural

- Propiedad del archivo: CYPE Ingenieros S.A.
- Formato: FIEBDC-3/2016
- Programa: Generador de precios de la construcción. CYPE Ingenieros, S.A.
- Fecha: 09/04/2024
- Ámbito geográfico: Paraguay
- Divisa: PYG
- Costes indirectos: 3 %
- Gastos generales: 13 %
- Beneficio industrial: 6 %
- IVA: 10 %

## D Demoliciones

### DF Fachadas

#### DFE Elementos anclados a fachada

**DFE030** Ud Desmontaje de letrero mural.
Desmontaje de letrero luminoso mural de menos de 3 m² de superficie, situado en fachada, con medios manuales y recuperación del material para su posterior ubicación en otro emplazamiento, sin deteriorar los elementos constructivos a los que está sujeto, y carga manual sobre camión o contenedor.
Criterio de valoración económica: El precio incluye el desmontaje de los accesorios y de los elementos de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo003 | h | Oficial electricista. (mano de obra) | 1.442 | 68578.53 | 98890.240 |
| mo020 | h | Oficial de construcción. (mano de obra) | 1.682 | 66739.25 | 112255.419 |
| mo113 | h | Ayudante de construcción. (mano de obra) | 1.682 | 41172.67 | 69252.431 |
| % | % | Herramientas | 2 % | 280398.090 | 5607.962 |
|  |  | Costes directos |  |  | 286006.052 |
