# Desmontaje de termo, calentador o acumulador individual

- Propiedad del archivo: CYPE Ingenieros S.A.
- Formato: FIEBDC-3/2016
- Programa: Generador de precios de la construcción. CYPE Ingenieros, S.A.
- Fecha: 09/04/2024
- Ámbito geográfico: Paraguay
- Divisa: PYG
- Costes indirectos: 3 %
- Gastos generales: 13 %
- Beneficio industrial: 6 %
- IVA: 10 %

## D Demoliciones

### DI Instalaciones

#### DIC Calefacción, climatización y agua caliente sanitaria

**DIC040** Ud Desmontaje de termo, calentador o acumulador individual.
Desmontaje de calentador eléctrico de 50 kg de peso máximo, con medios manuales, y recuperación, acopio y montaje del material en el mismo emplazamiento, y carga manual sobre camión o contenedor.
Criterio de valoración económica: El precio incluye el desmontaje de los accesorios y de los soportes de fijación.
Incluye: Desmontaje del elemento. Clasificación y etiquetado. Acopio de los materiales a reutilizar. Reposición y conexionado del elemento. Retirada y acopio de los restos de obra. Limpieza de los restos de obra. Carga manual de los restos de obra sobre camión o contenedor.
Criterio de medición de proyecto: Número de unidades previstas, según documentación gráfica de Proyecto.
Criterio de medición de obra: Se medirá el número de unidades realmente desmontadas según especificaciones de Proyecto.

| Código | Ud | Descripción | Rendimiento | Precio | Importe |
|---|---|---|---|---|---|
| mt38www010 | Ud | Material auxiliar para instalaciones de calefacción. (material) | 1 | 17294 | 17294.000 |
| mo004 | h | Oficial calefactor. (mano de obra) | 1.442 | 68578.53 | 98890.240 |
| mo103 | h | Medio oficial calefactor. (mano de obra) | 1.442 | 42707.99 | 61584.922 |
| % | % | Herramientas | 2 % | 177769.162 | 3555.383 |
|  |  | Costes directos |  |  | 181324.545 |
