# Desmontaje de sistema de alimentación ininterrumpida (SAI)

- Propiedad del archivo: CYPE Ingenieros S.A.
- Formato: FIEBDC-3/2016
- Programa: Generador de precios de la construcción. CYPE Ingenieros, S.A.
- Fecha: 08/11/2024
- Ámbito geográfico: Paraguay
- Divisa: PYG
- Costes indirectos: 3 %
- Gastos generales: 13 %
- Beneficio industrial: 6 %
- IVA: 10 %

## D Demoliciones

### DI Instalaciones

#### DIE Eléctricas

**DIE115** Ud Desmontaje de sistema de alimentación ininterrumpida (SAI).
Desmontaje de sistema de alimentación ininterrumpida (SAI), de 50 kVA de potencia máxima, con medios manuales, y carga manual sobre camión o contenedor.
Criterio de valoración económica: El precio incluye el desmontaje de los accesorios y de la bancada metálica de apoyo, pero no incluye el desmontaje de las baterías.
Incluye: Desmontaje del elemento. Retirada y acopio del material desmontado. Limpieza de los restos de obra. Carga manual del material desmontado y restos de obra sobre camión o contenedor.
Criterio de medición de proyecto: Número de unidades previstas, según documentación gráfica de Proyecto.
Criterio de medición de obra: Se medirá el número de unidades realmente desmontadas según especificaciones de Proyecto.

| Código | Ud | Descripción | Rendimiento | Precio | Importe |
|---|---|---|---|---|---|
| mo003 | h | Oficial electricista. (mano de obra) | 4.577 | 70501.64 | 322686.006 |
| mo102 | h | Medio oficial electricista. (mano de obra) | 4.577 | 43905.42 | 200955.107 |
| % | % | Herramientas | 2 % | 523641.113 | 10472.822 |
|  |  | Costes directos |  |  | 534113.935 |
