# Retirada de capa filtrante o drenante en cubierta

- Propiedad del archivo: CYPE Ingenieros S.A.
- Formato: FIEBDC-3/2016
- Programa: Generador de precios de la construcción. CYPE Ingenieros, S.A.
- Fecha: 08/11/2024
- Ámbito geográfico: Paraguay
- Divisa: PYG
- Costes indirectos: 3 %
- Gastos generales: 13 %
- Beneficio industrial: 6 %
- IVA: 10 %

## D Demoliciones

### DQ Cubiertas

#### DQN Aislamientos e impermeabilizaciones

**DQN050** m² Retirada de capa filtrante o drenante en cubierta.
Retirada de capa filtrante en cubierta plana ajardinada, con medios manuales, y carga manual sobre camión o contenedor.
Incluye: Retirada del elemento. Acopio del material retirado. Limpieza de los restos de obra. Carga manual del material retirado y restos de obra sobre camión o contenedor.
Criterio de medición de proyecto: Superficie medida según documentación gráfica de Proyecto.
Criterio de medición de obra: Se medirá la superficie realmente desmontada según especificaciones de Proyecto.

| Código | Ud | Descripción | Rendimiento | Precio | Importe |
|---|---|---|---|---|---|
| mo113 | h | Ayudante de construcción. (mano de obra) | 0.053 | 42327.3 | 2243.347 |
| % | % | Herramientas | 2 % | 2243.347 | 44.867 |
|  |  | Costes directos |  |  | 2288.214 |

Residuos:
- demolición: ruo170904 Residuos mezclados de construcción y demolición distintos de los especificados en los códigos 17 09 01, 17 09 02 y 17 09 03. (componente de residuo); rendimiento 0.2 kg; Código LER 17 09 04; Masa del elemento 1 kg; Volumen 0.000667 m3
