# Retirada de capa de protección de tierra vegetal en cubierta plana ajardinada

- Propiedad del archivo: CYPE Ingenieros S.A.
- Formato: FIEBDC-3/2016
- Programa: Generador de precios de la construcción. CYPE Ingenieros, S.A.
- Fecha: 08/11/2024
- Ámbito geográfico: Paraguay
- Divisa: PYG
- Costes indirectos: 3 %
- Gastos generales: 13 %
- Beneficio industrial: 6 %
- IVA: 10 %

## D Demoliciones

### DQ Cubiertas

#### DQP Capa de protección

**DQP040** m² Retirada de capa de protección de tierra vegetal en cubierta plana ajardinada.
Retirada de capa de protección formada por 25 cm de espesor de tierra vegetal y vegetación existente en cubierta plana ajardinada, con medios manuales, y carga manual sobre camión o contenedor.
Incluye: Retirada de la tierra y la vegetación. Acopio del material retirado. Limpieza de los restos de obra. Carga manual del material retirado y restos de obra sobre camión o contenedor.
Criterio de medición de proyecto: Superficie medida según documentación gráfica de Proyecto.
Criterio de medición de obra: Se medirá la superficie realmente desmontada según especificaciones de Proyecto.

| Código | Ud | Descripción | Rendimiento | Precio | Importe |
|---|---|---|---|---|---|
| mo113 | h | Ayudante de construcción. (mano de obra) | 0.133 | 42327.3 | 5629.531 |
| % | % | Herramientas | 2 % | 5629.531 | 112.591 |
|  |  | Costes directos |  |  | 5742.122 |

Residuos:
- demolición: ruo170504 Tierra y piedras distintas de las especificadas en el código 17 05 03. (componente de residuo); rendimiento 512.5 kg; Código LER 17 05 04; Masa del elemento 1 kg; Volumen 0.000625 m3
- demolición: ruo200201 Residuos biodegradables. (componente de residuo); rendimiento 1 kg; Código LER 20 02 01; Masa del elemento 1 kg; Volumen 0.000667 m3
