# Demolición de limahoya de cubierta inclinada

- Propiedad del archivo: CYPE Ingenieros S.A.
- Formato: FIEBDC-3/2016
- Programa: Generador de precios de la construcción. CYPE Ingenieros, S.A.
- Fecha: 08/11/2024
- Ámbito geográfico: Paraguay
- Divisa: PYG
- Costes indirectos: 3 %
- Gastos generales: 13 %
- Beneficio industrial: 6 %
- IVA: 10 %

## D Demoliciones

### DQ Cubiertas

#### DQR Remates

**DQR030** m Demolición de limahoya de cubierta inclinada.
Demolición de limahoya de cubierta inclinada, ubicada a una altura de entre 20 y 40 m, con medios manuales, sin afectar a la estabilidad de los elementos constructivos contiguos, y carga manual sobre camión o contenedor.
Incluye: Demolición del elemento. Fragmentación de los escombros en piezas manejables. Retirada y acopio de escombros. Limpieza de los restos de obra. Carga manual de escombros sobre camión o contenedor.
Criterio de medición de proyecto: Longitud medida según documentación gráfica de Proyecto.
Criterio de medición de obra: Se medirá la longitud realmente demolida según especificaciones de Proyecto.

| Código | Ud | Descripción | Rendimiento | Precio | Importe |
|---|---|---|---|---|---|
| mo113 | h | Ayudante de construcción. (mano de obra) | 0.104 | 42327.3 | 4402.039 |
| % | % | Herramientas | 2 % | 4402.039 | 88.041 |
|  |  | Costes directos |  |  | 4490.080 |

Residuos:
- demolición: ruo170404 Zinc. (componente de residuo); rendimiento 1.944 kg; Código LER 17 04 04; Masa del elemento 1 kg; Volumen 0.000667 m3
