# Desmontaje de cobertura de marquesina metálica, en estacionamiento exterior

- Propiedad del archivo: CYPE Ingenieros S.A.
- Formato: FIEBDC-3/2016
- Programa: Generador de precios de la construcción. CYPE Ingenieros, S.A.
- Fecha: 08/11/2024
- Ámbito geográfico: Paraguay
- Divisa: PYG
- Costes indirectos: 3 %
- Gastos generales: 13 %
- Beneficio industrial: 6 %
- IVA: 10 %

## D Demoliciones

### DU Urbanización interior de la parcela

#### DUC Estacionamientos

**DUC010** m² Desmontaje de cobertura de marquesina metálica, en estacionamiento exterior
Desmontaje de cobertura de marquesina metálica, en estacionamiento exterior, de chapa perfilada de acero, sujeta mecánicamente sobre correa estructural; con medios manuales y carga manual sobre camión o contenedor.
Incluye: Desmontaje del elemento. Retirada y acopio del material desmontado. Limpieza de los restos de obra. Carga manual del material desmontado y restos de obra sobre camión o contenedor.
Criterio de medición de proyecto: Superficie medida según documentación gráfica de Proyecto.
Criterio de medición de obra: Se medirá la superficie realmente desmontada según especificaciones de Proyecto.

| Código | Ud | Descripción | Rendimiento | Precio | Importe |
|---|---|---|---|---|---|
| mo113 | h | Ayudante de construcción. (mano de obra) | 0.355 | 42327.3 | 15026.192 |
| % | % | Herramientas | 2 % | 15026.192 | 300.524 |
|  |  | Costes directos |  |  | 15326.716 |

Residuos:
- demolición: ruo170405 Hierro y acero. (componente de residuo); rendimiento 10.76 kg; Código LER 17 04 05; Masa del elemento 1 kg; Volumen 0.000476 m3
