# Desmontaje de farola

- Propiedad del archivo: CYPE Ingenieros S.A.
- Formato: FIEBDC-3/2016
- Programa: Generador de precios de la construcción. CYPE Ingenieros, S.A.
- Fecha: 09/04/2024
- Ámbito geográfico: Paraguay
- Divisa: PYG
- Costes indirectos: 3 %
- Gastos generales: 13 %
- Beneficio industrial: 6 %
- IVA: 10 %

## D Demoliciones

### DU Urbanización interior de la parcela

#### DUI Iluminación exterior

**DUI030** Ud Desmontaje de farola.
Desmontaje de farola con columna de acero, de entre 6 y 10 m de altura, y carga manual sobre camión o contenedor.
Criterio de valoración económica: El precio incluye el desmontaje de los accesorios y de los elementos de fijación, pero no incluye la demolición de la fundación.
Incluye: Desmontaje del elemento. Fragmentación del material desmontado en piezas manejables. Retirada y acopio del material desmontado. Limpieza de los restos de obra. Carga manual del material desmontado y restos de obra sobre camión o contenedor.
Criterio de medición de proyecto: Número de unidades previstas, según documentación gráfica de Proyecto.
Criterio de medición de obra: Se medirá el número de unidades realmente desmontadas según especificaciones de Proyecto.

| Código | Ud | Descripción | Rendimiento | Precio | Importe |
|---|---|---|---|---|---|
| mq04cag010a | h | Camión con grúa de hasta 6 t. (maquinaria) | 0.5 | 312016 | 156008.000 |
| mo003 | h | Oficial electricista. (mano de obra) | 0.286 | 68578.53 | 19613.460 |
| mo102 | h | Medio oficial electricista. (mano de obra) | 0.286 | 42707.99 | 12214.485 |
| mo112 | h | Ayudante especializado de construcción. (mano de obra) | 0.732 | 41846.53 | 30631.660 |
| mo113 | h | Ayudante de construcción. (mano de obra) | 0.183 | 41172.67 | 7534.599 |
| % | % | Herramientas | 2 % | 226002.204 | 4520.044 |
|  |  | Costes directos |  |  | 230522.248 |

Residuos:
- demolición: ruo170203 Plástico. (componente de residuo); rendimiento 0.7 kg; Código LER 17 02 03; Masa del elemento 1 kg; Volumen 0.001667 m3
- demolición: ruo170405 Hierro y acero. (componente de residuo); rendimiento 113.3 kg; Código LER 17 04 05; Masa del elemento 1 kg; Volumen 0.000476 m3
- demolición: ruo170407 Metales mezclados. (componente de residuo); rendimiento 2.8 kg; Código LER 17 04 07; Masa del elemento 1 kg; Volumen 0.000667 m3
