# Bóveda de mampostería de ladrillo cerámico

- Propiedad del archivo: CYPE Ingenieros S.A.
- Formato: FIEBDC-3/2016
- Programa: Generador de precios de la construcción. CYPE Ingenieros, S.A.
- Fecha: 08/11/2024
- Ámbito geográfico: Paraguay
- Divisa: PYG
- Costes indirectos: 3 %
- Gastos generales: 13 %
- Beneficio industrial: 6 %
- IVA: 10 %

## E Estructuras

### EF Mampostería

#### EFE Bóvedas

**EFE020** m² Bóveda de mampostería de ladrillo cerámico.
Bóveda estructural de cañón, de directriz recta, realizada con mampostería de 1/2 pie de ladrillo cerámico a la vista perforado hidrofugado, color Salmón, acabado liso, 24x11,5x5 cm, junta rehundida, asentado con mortero de cemento confeccionado en obra, con 250 kg/m³ de cemento, color gris, dosaje 1:6, suministrado en bolsas; montaje y desmontaje de cimbras y apeos.
Incluye: Montaje de cimbras y apeos. Replanteo y marcado del aparejo en la cimbra. Marcado en los muros del perímetro de la bóveda. Preparación del mortero. Ejecución de la bóveda de mampostería. Resolución de encuentros. Desmontaje de cimbras y apeos. Rejuntado. Limpieza final.
Criterio de medición de proyecto: Superficie medida por su intradós en verdadera magnitud, según documentación gráfica de Proyecto, incluyendo las partes que se introducen en las rozas, remates de base y coronación si los hubiera.
Criterio de medición de obra: Se medirá, en verdadera magnitud, por el intradós, la superficie realmente ejecutada según especificaciones de Proyecto, incluyendo las partes que se introducen en las rozas y los remates de base y coronación, si los hubiera.

| Código | Ud | Descripción | Rendimiento | Precio | Importe |
|---|---|---|---|---|---|
| mt05plt010bb | Ud | Ladrillo cerámico a la vista perforado hidrofugado, color Salmón, acabado liso, 24x11,5x5 cm, densidad 1700 kg/m³. (material) | 68.667 | 1573 | 108013.191 |
| mt08aaa010a | m³ | Agua. (material) | 0.005 | 9276 | 46.380 |
| mt01arg005a | t | Arena de cantera, para mortero preparado en obra. (material) | 0.04 | 106727 | 4269.080 |
| mt08cem000p | kg | Cemento gris en bolsas. (material) | 6.144 | 1187 | 7292.928 |
| mt08cim040c | m² | Cimbra de madera de pino, dimensionada para soportar una carga máxima de trabajo de 400 kg/m², para formación de bóveda estructural de cañón. (material) | 1 | 517621 | 517621.000 |
| mq06hor010 | h | Hormigonera eléctrica con una capacidad de amasado de 160 l. (maquinaria) | 0.017 | 19690 | 334.730 |
| mo021 | h | Oficial mampostero. (mano de obra) | 1.237 | 68610.61 | 84871.325 |
| mo078 | h | Medio oficial mampostero. (mano de obra) | 1.212 | 43989.11 | 53314.801 |
| mo114 | h | Ayudante mampostero. (mano de obra) | 1.037 | 42327.3 | 43893.410 |
| mo017 | h | Oficial carpintero. (mano de obra) | 0.303 | 69602.87 | 21089.670 |
| mo058 | h | Medio oficial carpintero. (mano de obra) | 0.303 | 44261.31 | 13411.177 |
| % | % | Herramientas | 2 % | 854157.692 | 17083.154 |
|  |  | Costes directos |  |  | 871240.846 |

Residuos:
- colocación: mt05plt010bb Ladrillo cerámico a la vista perforado hidrofugado, color Salmón, acabado liso, 24x11,5x5 cm, densidad 1700 kg/m³; factor de residuo 0.0315
- colocación: mt01arg005a Arena de cantera, para mortero preparado en obra; factor de residuo 0.00501329
- colocación: mt08cem000p Cemento gris en bolsas; factor de residuo 0.0063
- colocación: mt08cim040c; factor de residuo 1

## Recursos

**mt05plt010bb** Ud Ladrillo cerámico a la vista perforado hidrofugado, color Salmón, acabado liso, 24x11,5x5 cm, densidad 1700 kg/m³
Datos técnicos: Coste energético 29.252 MJ; Emisión de CO2 0.443 kg; Código LER 17 01 02; Masa del elemento 1.7 kg; Volumen 0.00136 m3
Residuos:
- embalaje: re170201 Madera. (componente de residuo); rendimiento 0.002 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera; rendimiento 0.001 kg
- embalaje: re170203 Plástico; rendimiento 0.003 kg

**mt08cim040c** m² Cimbra de madera de pino
Datos técnicos: Coste energético 1643.664 MJ; Emisión de CO2 -22.506 kg; Código LER 17 02 01; Masa del elemento 12.1 kg; Volumen 0.011 m3
