# Pilar circular de hormigón armado

- Propiedad del archivo: CYPE Ingenieros S.A.
- Formato: FIEBDC-3/2016
- Programa: Generador de precios de la construcción. CYPE Ingenieros, S.A.
- Fecha: 08/11/2024
- Ámbito geográfico: Paraguay
- Divisa: PYG
- Costes indirectos: 3 %
- Gastos generales: 13 %
- Beneficio industrial: 6 %
- IVA: 10 %

## E Estructuras

### EH Hormigón armado

#### EHS Pilares

**EHS011** m³ Pilar circular de hormigón armado.
Pilar de sección circular de hormigón armado, de 35 cm de diámetro medio, realizado con hormigón fck 250, HA-25/B/19/IIa elaborado en planta, y vaciado con bomba, y acero AP 500, con una cuantía aproximada de 120 kg/m³; montaje y desmontaje de sistema de encofrado, con acabado para revestir, en planta de hasta 3 m de altura libre, formado por: superficie encofrante de moldes cilíndricos de bandas de papel kraft, aluminio y polietileno, de un solo uso y estructura soporte vertical de puntales metálicos, amortizables en 150 usos. Incluso alambre de atar y separadores.
Criterio de valoración económica: El precio incluye el corte, doblado y armado del acero en el obrador y el montaje en el lugar definitivo de su colocación en obra.
Incluye: Replanteo. Colocación de las armaduras con separadores homologados. Montaje del sistema de encofrado. Vaciado y compactación del hormigón. Desmontaje del sistema de encofrado. Curado del hormigón.
Criterio de medición de proyecto: Volumen medido según documentación gráfica de Proyecto.
Criterio de medición de obra: Se medirá el volumen realmente ejecutado según especificaciones de Proyecto.

| Código | Ud | Descripción | Rendimiento | Precio | Importe |
|---|---|---|---|---|---|
| mt07sep010ac | Ud | Separador homologado de plástico, para armaduras de pilares de varios diámetros. (material) | 12 | 514 | 6168.000 |
| mt07aco130b | kg | Acero en varillas corrugadas AP 500, según NP 4007 99, de varios diámetros. (material) | 126 | 6249 | 787374.000 |
| mt08var050 | kg | Alambre galvanizado para atar, de 1,30 mm de diámetro. (material) | 0.84 | 9276 | 7791.840 |
| mt08tub020ae | m² | Molde cilíndrico desechable, de bandas de papel kraft, aluminio y polietileno en espiral, para encofrado de pilares de hormigón, de hasta 3 m de altura y 35 cm de diámetro medio, para acabado no visto del hormigón. Incluso accesorios de montaje. (material) | 11.429 | 122914 | 1404784.106 |
| mt50spa081a | Ud | Puntal metálico telescópico, de hasta 3 m de altura. (material) | 0.085 | 119064 | 10120.440 |
| mt10haf130bgqg | m³ | Hormigón fck 250, bombeable, tipo HA-25/B/19/IIa según EHE-08, elaborado en planta. (material) | 1.05 | 874041 | 917743.050 |
| mq06bhe010 | h | Camión bomba estacionado en obra, para bombeo de hormigón. (maquinaria) | 0.158 | 1086663 | 171692.754 |
| mo044 | h | Oficial encofrador. (mano de obra) | 2.158 | 71400.78 | 154082.883 |
| mo091 | h | Medio oficial encofrador. (mano de obra) | 2.158 | 45747.07 | 98722.177 |
| mo043 | h | Oficial armador de hormigón. (mano de obra) | 0.989 | 71400.78 | 70615.371 |
| mo090 | h | Medio oficial armador de hormigón. (mano de obra) | 1.099 | 45747.07 | 50276.030 |
| mo045 | h | Oficial hormigonero. (mano de obra) | 0.114 | 71400.78 | 8139.689 |
| mo092 | h | Medio oficial hormigonero. (mano de obra) | 0.458 | 45747.07 | 20952.158 |
| % | % | Herramientas | 2 % | 3708462.498 | 74169.250 |
|  |  | Costes directos |  |  | 3782631.748 |

Residuos:
- colocación: mt07aco130b Acero en varillas corrugadas AP 500, según NP 4007 99, de varios diámetros; factor de residuo 0.0075
- colocación: mt08var050 Alambre galvanizado para atar, de 1,30 mm de diámetro; factor de residuo 0.0038
- colocación: mt08tub020ae; factor de residuo 1
- colocación: mt50spa081a Puntal metálico telescópico, de hasta 3 m de altura; factor de residuo 1
- colocación: mt10haf130bgqg Hormigón fck 250, bombeable, tipo HA-25/B/19/IIa según EHE-08, elaborado en planta; factor de residuo 0.00104482

## Recursos

**mt07sep010ac** Ud Separador homologado de plástico, para armaduras de pilares de varios diámetros
Datos técnicos: Coste energético 1.105 MJ; Emisión de CO2 0.114 kg
Residuos:
- embalaje: re150101 Envases de papel y cartón. (componente de residuo); rendimiento 0.072 kg; Código LER 15 01 01; Masa del elemento 1 kg; Volumen 0.001333 m3

**mt07aco130b** kg Acero en varillas corrugadas AP 500, según NP 4007 99, de varios diámetros
Datos técnicos: Coste energético 9.830 MJ; Emisión de CO2 0.510 kg; Código LER 17 04 05; Masa del elemento 1 kg; Volumen 0.000476 m3

**mt08var050** kg Alambre galvanizado para atar, de 1,30 mm de diámetro
Datos técnicos: Coste energético 25.100 MJ; Emisión de CO2 2.560 kg; Código LER 17 04 05; Masa del elemento 1 kg; Volumen 0.000476 m3

**mt08tub020ae** m² Molde cilíndrico desechable
Datos técnicos: Coste energético 1.228 MJ; Emisión de CO2 1.933 kg; Código LER 20 01 01; Masa del elemento 2.274 kg; Volumen 0.003032 m3

**mt50spa081a** Ud Puntal metálico telescópico, de hasta 3 m de altura
Datos técnicos: Coste energético 97.317 MJ; Emisión de CO2 5.049 kg; Código LER 17 04 05; Masa del elemento 9.9 kg; Volumen 0.004714 m3

**mt10haf130bgqg** m³ Hormigón fck 250, bombeable, tipo HA-25/B/19/IIa según EHE-08, elaborado en planta
Datos técnicos: Coste energético 1876.000 MJ; Emisión de CO2 234.500 kg; Código LER 17 01 01; Masa del elemento 2345 kg; Volumen 1.563333 m3
