# Fachada simple, de chapa perfilada de acero

- Propiedad del archivo: CYPE Ingenieros S.A.
- Formato: FIEBDC-3/2016
- Programa: Generador de precios de la construcción. CYPE Ingenieros, S.A.
- Fecha: 09/04/2024
- Ámbito geográfico: Paraguay
- Divisa: PYG
- Costes indirectos: 3 %
- Gastos generales: 13 %
- Beneficio industrial: 6 %
- IVA: 10 %

## F Fachadas y particiones

### FL Fachadas ligeras

#### FLA De chapas de acero y paneles sándwich

**FLA010** m² Fachada simple, de chapa perfilada de acero.
Fachada simple, de chapa perfilada ondulada de acero prelacado, espesor 0,6 mm, 18 mm de altura de perfil y 76 mm de intereje. COLOCACIÓN: en posición vertical, 200 mm de superposición de la chapa superior sobre la inferior y una onda de superposición lateral entre chapas. Incluso accesorios de fijación de las chapas.
Criterio de valoración económica: El precio no incluye la estructura soporte ni la resolución de puntos singulares.
Incluye: Replanteo de las chapas. Corte, preparación y colocación de las chapas. Fijación mecánica de las chapas.
Criterio de medición de proyecto: Superficie medida según documentación gráfica de Proyecto, sin duplicar esquinas ni encuentros, deduciendo los huecos de superficie mayor de 1 m².
Criterio de medición de obra: Se medirá la superficie realmente ejecutada según especificaciones de Proyecto, sin duplicar esquinas ni encuentros, deduciendo los huecos de superficie mayor de 1 m².

| Código | Ud | Descripción | Rendimiento | Precio | Importe |
|---|---|---|---|---|---|
| mt13cap010hz | m² | Chapa perfilada ondulada de acero prelacado, espesor 0,6 mm, 18 mm de altura de perfil y 76 mm de intereje. (material) | 1.07 | 50190 | 53703.300 |
| mt13cap030a | Ud | Kit de accesorios de fijación, para chapas perfiladas, en fachadas. (material) | 0.2 | 122415 | 24483.000 |
| mo051 | h | Oficial montador de tinglados y galpones. (mano de obra) | 0.312 | 68578.53 | 21396.501 |
| mo098 | h | Medio oficial montador de tinglados y galpones. (mano de obra) | 0.312 | 42789.48 | 13350.318 |
| % | % | Herramientas | 2 % | 112933.119 | 2258.662 |
|  |  | Costes directos |  |  | 115191.781 |

Residuos:
- colocación: mt13cap010hz Chapa perfilada ondulada de acero prelacado, espesor 0,6 mm, 18 mm de altura de perfil y 76 mm de intereje; factor de residuo 0.0189838

## Recursos

**mt13cap010hz** m² Chapa perfilada ondulada de acero prelacado, espesor 0,6 mm, 18 mm de altura de perfil y 76 mm de intereje
Datos técnicos: Coste energético 193.182 MJ; Emisión de CO2 17.620 kg; Código LER 17 04 05; Masa del elemento 6 kg; Volumen 0.002857 m3
Residuos:
- embalaje: re170203 Plástico. (componente de residuo); rendimiento 0.021 kg; Código LER 17 02 03; Masa del elemento 1 kg; Volumen 0.001667 m3
