# Fachada simple, de chapa perfilada de acero

- Propiedad del archivo: CYPE Ingenieros S.A.
- Formato: FIEBDC-3/2016
- Programa: Generador de precios de la construcción. CYPE Ingenieros, S.A.
- Fecha: 09/04/2024
- Ámbito geográfico: Paraguay
- Divisa: PYG
- Costes indirectos: 3 %
- Gastos generales: 13 %
- Beneficio industrial: 6 %
- IVA: 10 %

## F Fachadas y particiones

### FL Fachadas ligeras

#### FLA De chapas de acero y paneles sándwich

**FLA010** m² Fachada simple, de chapa perfilada de acero.
Fachada simple, de chapa perfilada trapezoidal de acero prelacado, espesor 0,6 mm, 40 mm de altura de perfil y 250 mm de intereje. COLOCACIÓN: en posición horizontal, un trapecio de superposición de la chapa superior sobre la inferior y 100 mm de superposición lateral entre chapas. Incluso accesorios de fijación de las chapas y cinta flexible de butilo, adhesiva por ambas caras, para el sellado de estanqueidad de los solapes entre chapas perfiladas.
Criterio de valoración económica: El precio no incluye la estructura soporte ni la resolución de puntos singulares.
Incluye: Replanteo de las chapas. Corte, preparación y colocación de las chapas. Sellado de juntas. Fijación mecánica de las chapas.
Criterio de medición de proyecto: Superficie medida según documentación gráfica de Proyecto, sin duplicar esquinas ni encuentros, deduciendo los huecos de superficie mayor de 1 m².
Criterio de medición de obra: Se medirá la superficie realmente ejecutada según especificaciones de Proyecto, sin duplicar esquinas ni encuentros, deduciendo los huecos de superficie mayor de 1 m².

| Código | Ud | Descripción | Rendimiento | Precio | Importe |
|---|---|---|---|---|---|
| mt13cap010cx | m² | Chapa perfilada trapezoidal de acero prelacado, espesor 0,6 mm, 40 mm de altura de perfil y 250 mm de intereje. (material) | 1.04 | 53863 | 56017.520 |
| mt13cap030a | Ud | Kit de accesorios de fijación, para chapas perfiladas, en fachadas. (material) | 0.2 | 122415 | 24483.000 |
| mt13dcp020b | m | Cinta flexible de butilo, adhesiva por ambas caras, para el sellado de estanqueidad de los solapes entre chapas perfiladas. (material) | 1.02 | 12936 | 13194.720 |
| mo051 | h | Oficial montador de tinglados y galpones. (mano de obra) | 0.344 | 68578.53 | 23591.014 |
| mo098 | h | Medio oficial montador de tinglados y galpones. (mano de obra) | 0.344 | 42789.48 | 14719.581 |
| % | % | Herramientas | 2 % | 132005.835 | 2640.117 |
|  |  | Costes directos |  |  | 134645.952 |

Residuos:
- colocación: mt13cap010cx Chapa perfilada trapezoidal de acero prelacado, espesor 0,6 mm, 40 mm de altura de perfil y 250 mm de intereje; factor de residuo 0.0185535

## Recursos

**mt13cap010cx** m² Chapa perfilada trapezoidal de acero prelacado, espesor 0,6 mm, 40 mm de altura de perfil y 250 mm de intereje
Datos técnicos: Coste energético 189.713 MJ; Emisión de CO2 17.301 kg; Código LER 17 04 05; Masa del elemento 5.89 kg; Volumen 0.002805 m3
Residuos:
- embalaje: re170203 Plástico. (componente de residuo); rendimiento 0.021 kg; Código LER 17 02 03; Masa del elemento 1 kg; Volumen 0.001667 m3

**mt13dcp020b** m Cinta flexible de butilo
Datos técnicos: Coste energético 7.996 MJ; Emisión de CO2 0.348 kg
