# Acero conformado en frío, en subestructura soporte para la sustentación del revestimiento exterior de fachada ligera

- Propiedad del archivo: CYPE Ingenieros S.A.
- Formato: FIEBDC-3/2016
- Programa: Generador de precios de la construcción. CYPE Ingenieros, S.A.
- Fecha: 09/04/2024
- Ámbito geográfico: Paraguay
- Divisa: PYG
- Costes indirectos: 3 %
- Gastos generales: 13 %
- Beneficio industrial: 6 %
- IVA: 10 %

## F Fachadas y particiones

### FL Fachadas ligeras

#### FLJ Subestructura soporte

**FLJ010** kg Acero conformado en frío, en subestructura soporte para la sustentación del revestimiento exterior de fachada ligera.
Acero A 36, en perfiles conformados en frío, según ASTM A 36, acabado galvanizado.
Incluye: Replanteo. Presentación, nivelación y montaje de la subestructura soporte.
Criterio de medición de proyecto: Peso nominal medido según documentación gráfica de Proyecto.
Criterio de medición de obra: Se determinará, a partir del peso obtenido en báscula oficial de las unidades llegadas a obra, el peso de las unidades realmente ejecutadas según especificaciones de Proyecto.

| Código | Ud | Descripción | Rendimiento | Precio | Importe |
|---|---|---|---|---|---|
| mt07ali000c | kg | Acero A 36, en perfiles conformados en frío, según ASTM A 36, acabado galvanizado, incluso accesorios, tornillería y elementos de anclaje. Trabajado y montado en taller, para colocar con uniones atornilladas en obra. (material) | 1 | 40754 | 40754.000 |
| mo047 | h | Oficial montador de estructura metálica. (mano de obra) | 0.015 | 69453.27 | 1041.799 |
| mo094 | h | Medio oficial montador de estructura metálica. (mano de obra) | 0.015 | 44499.15 | 667.487 |
| % | % | Herramientas | 2 % | 42463.286 | 849.266 |
|  |  | Costes directos |  |  | 43312.552 |

Residuos:
- colocación: mt07ali000c; factor de residuo 0.0045

## Recursos

**mt07ali000c** kg Acero A 36, en perfiles conformados en frío
Datos técnicos: Coste energético 9.830 MJ; Emisión de CO2 0.510 kg; Código LER 17 04 05; Masa del elemento 1 kg; Volumen 0.000476 m3
