# Sistema "CORTIZO" de muro cortina de aluminio

- Propiedad del archivo: CYPE Ingenieros S.A.
- Formato: FIEBDC-3/2016
- Programa: Generador de precios de la construcción. CYPE Ingenieros, S.A.
- Fecha: 06/11/2025
- Ámbito geográfico: Paraguay
- Divisa: PYG
- Costes indirectos: 3 %
- Gastos generales: 13 %
- Beneficio industrial: 6 %
- IVA: 10 %

## F Fachadas y particiones

### FM Muros cortina

#### FMY Sistemas de muro cortina

**FMY010** m² Sistema "CORTIZO" de muro cortina de aluminio.
Muro cortina de aluminio realizado mediante el sistema Fachada ST 52, de "CORTIZO", con estructura portante calculada para una sobrecarga máxima debida a la acción del viento de 60 kg/m², compuesta por una retícula con una separación entre montantes de 150 cm y una distancia entre ejes de la losa o puntos de anclaje de 300 cm, comprendiendo 3 divisiones entre plantas. Montantes de sección 175x52 mm, anodizado; travesaños de 70,5x52 mm (Iy=23,46 cm4), anodizado; perfil bastidor sin rotura de puente térmico, anodizado; con cerramiento compuesto de: un 40% de superficie opaca con acristalamiento exterior, (antepechos, cantos de losa y cielorrasos), formada por panel de chapa de aluminio, de 9 mm de espesor total, acabado lacado color blanco, formado por lámina de aluminio de 0,7 mm y alma aislante de poliestireno extruido (densidad 35 kg/m³) y vidrio templado de control solar, de color, de 10 mm de espesor; un 60% de superficie transparente fija realizada con doble vidriado templado de control solar, conjunto formado por vidrio exterior templado, de control solar, color azul de 6 mm, cámara de aire deshidratada con perfil separador de aluminio y doble sellado perimetral con silicona, de 6 mm, y vidrio interior Float incoloro de 6 mm de espesor; 18 mm de espesor total. Incluso accesorios de muros cortina para el sistema Fachada ST 52 "CORTIZO"; silicona neutra Elastosil 605 "SIKA" para el sellado de la zona opaca; anclajes de fijación de acero, compuestos por placa unida a la losa y angular para fijación de montantes al edificio; chapa de aluminio de 1,5 mm de espesor para la realización de los remates de muro a obra.
Incluye: Preparación de las bases de fijación para recibir los sistemas de anclaje del muro cortina. Replanteo de los ejes primarios del entramado. Presentación y sujeción previa a la estructura del edificio de los ejes primarios del entramado. Alineación, aplomado y nivelación de los perfiles primarios. Sujeción definitiva del entramado primario. Preparación del sistema de recepción del entramado secundario. Alineación, aplomado y nivelación de los perfiles secundarios. Sujeción definitiva del entramado secundario. Colocación, montaje y ajuste del vidrio a los perfiles. Sellado final de estanqueidad.
Criterio de medición de proyecto: Superficie medida según documentación gráfica de Proyecto.
Criterio de medición de obra: Se medirá la superficie realmente ejecutada según especificaciones de Proyecto.

| Código | Ud | Descripción | Rendimiento | Precio | Importe |
|---|---|---|---|---|---|
| mt25mcc010p | m | Montante de aluminio, "CORTIZO", de 175x52 mm (Ix= 1171,67 cm4), acabado anodizado, incluso junta central de estanqueidad y juntas interiores de montante, provisto de canal de desagüe y ventilación. (material) | 0.667 | 814212 | 543079.404 |
| mt25mcc020a | m | Travesaño de aluminio, "CORTIZO", de 70,5x52 mm (Iy = 23,46 cm4), acabado anodizado, incluso junta central de estanqueidad y juntas interiores de travesaño, provisto de canal de desagüe y ventilación. (material) | 1.333 | 400731 | 534174.423 |
| mt25mcc030a | m | Perfil bastidor de aluminio, sistema Fachada ST 52, "CORTIZO", acabado anodizado, incluso perfil anodizado especial para el pegado del vidrio y junta exterior de la hoja. (material) | 3.333 | 108802 | 362637.066 |
| mt25mcc100a | Ud | Repercusión, por m², de accesorios de muros cortina para el sistema Fachada ST 52 "CORTIZO", elementos de anclaje y sujeción y remates a obra. (material) | 1 | 215878 | 215878.000 |
| mt21veg040yaca | m² | Doble vidriado templado de control solar, color azul, 6/6/6, conjunto formado por vidrio exterior templado, de control solar, color azul de 6 mm, cámara de aire deshidratada con perfil separador de aluminio y doble sellado perimetral, de 6 mm, y vidrio interior Float incoloro de 6 mm de espesor; 18 mm de espesor total. (material) | 0.604 | 1326247 | 801053.188 |
| mt25mco045a | m² | Panel de chapa de aluminio, de 9 mm de espesor total, acabado lacado color blanco, formado por lámina de aluminio de 0,7 mm y alma aislante de poliestireno extruido (densidad 35 kg/m³). (material) | 0.402 | 284258 | 114271.716 |
| mt21vtt030J | m² | Vidrio de silicato sodocálcico templado de control solar, de color, de 10 mm de espesor. (material) | 0.402 | 848804 | 341219.208 |
| mt21sik020a | Ud | Cartucho de silicona sintética incolora, de 310 ml (rendimiento aproximado en juntas de estanqueidad de 2 m por cartucho). (material) | 1.05 | 27946 | 29343.300 |
| mt21sik020b | Ud | Cartucho de silicona sintética de color, de 310 ml (rendimiento aproximado en juntas de estanqueidad de 2 m por cartucho). (material) | 0.7 | 27946 | 19562.200 |
| mt21sik030 | Ud | Repercusión por m² de sellador estructural bicomponente a base de silicona. (material) | 0.63 | 219803 | 138475.890 |
| mt21vva021 | Ud | Material auxiliar para la colocación de vidrios. (material) | 1 | 13188 | 13188.000 |
| mo018 | h | Oficial cerrajero. (mano de obra) | 0.801 | 72578.91 | 58135.707 |
| mo059 | h | Medio oficial cerrajero. (mano de obra) | 1.259 | 46019.26 | 57938.248 |
| mo049 | h | Oficial instalador de muro cortina. (mano de obra) | 1.602 | 73602.09 | 117910.548 |
| mo096 | h | Medio oficial instalador de muro cortina. (mano de obra) | 2.289 | 45914.45 | 105098.176 |
| % | % | Herramientas | 2 % | 3451965.074 | 69039.301 |
|  |  | Costes directos |  |  | 3521004.375 |

Residuos:
- colocación: mt25mcc100a; factor de residuo 0.006
- colocación: mt21veg040yaca; factor de residuo 0.0055
- colocación: mt25mco045a; factor de residuo 0.024
- colocación: mt21vtt030J Vidrio de silicato sodocálcico templado de control solar, de color, de 10 mm de espesor; factor de residuo 0.00562732
- colocación: mt21sik020a; factor de residuo 0.06
- colocación: mt21sik020b; factor de residuo 0.06

## Recursos

**mt25mcc010p** m Montante de aluminio
Datos técnicos: Coste energético 920.004 MJ; Emisión de CO2 68.952 kg
Residuos:
- embalaje: re150101 Envases de papel y cartón. (componente de residuo); rendimiento 0.013 kg; Código LER 15 01 01; Masa del elemento 1 kg; Volumen 0.001333 m3
- embalaje: re170201 Madera. (componente de residuo); rendimiento 0.007 kg; Código LER 17 02 01; Masa del elemento 1 kg; Volumen 0.000909 m3
- embalaje: re170203 Plástico. (componente de residuo); rendimiento 0.009 kg; Código LER 17 02 03; Masa del elemento 1 kg; Volumen 0.001667 m3
- embalaje: re170604 Materiales de aislamiento distintos de los especificados en los códigos 17 06 01 y 17 06 03. (componente de residuo); rendimiento 0.002 kg; Código LER 17 06 04; Masa del elemento 1 kg; Volumen 0.001667 m3

**mt25mcc020a** m Travesaño de aluminio
Datos técnicos: Coste energético 217.051 MJ; Emisión de CO2 16.191 kg
Residuos:
- embalaje: re150101 Envases de papel y cartón; rendimiento 0.013 kg
- embalaje: re170201 Madera; rendimiento 0.007 kg
- embalaje: re170203 Plástico; rendimiento 0.009 kg
- embalaje: re170604 Materiales de aislamiento distintos de los especificados en los códigos 17 06 01 y 17 06 03; rendimiento 0.002 kg

**mt25mcc030a** m Perfil bastidor de aluminio
Datos técnicos: Coste energético 109.992 MJ; Emisión de CO2 8.169 kg
Residuos:
- embalaje: re150101 Envases de papel y cartón; rendimiento 0.012 kg
- embalaje: re170201 Madera; rendimiento 0.006 kg
- embalaje: re170203 Plástico; rendimiento 0.008 kg
- embalaje: re170604 Materiales de aislamiento distintos de los especificados en los códigos 17 06 01 y 17 06 03; rendimiento 0.001 kg

**mt25mcc100a** Ud Repercusión, por m²
Datos técnicos: Coste energético 28.103 MJ; Emisión de CO2 1.172 kg; Código LER 17 04 05; Masa del elemento 1.72 kg; Volumen 0.000819 m3
Residuos:
- embalaje: re170203 Plástico; rendimiento 0.04 kg

**mt21veg040yaca** m² Doble vidriado templado de control solar
Datos técnicos: Coste energético 421.446 MJ; Emisión de CO2 31.237 kg; Código LER 17 02 02; Masa del elemento 30 kg; Volumen 0.03 m3
Residuos:
- embalaje: re170604 Materiales de aislamiento distintos de los especificados en los códigos 17 06 01 y 17 06 03; rendimiento 0.016 kg

**mt25mco045a** m² Panel de chapa de aluminio
Datos técnicos: Coste energético 239.843 MJ; Emisión de CO2 16.115 kg; Código LER 17 04 02; Masa del elemento 2.2 kg; Volumen 0.001467 m3
Residuos:
- embalaje: re170203 Plástico; rendimiento 0.032 kg

**mt21vtt030J** m² Vidrio de silicato sodocálcico templado de control solar, de color, de 10 mm de espesor
Datos técnicos: Coste energético 351.342 MJ; Emisión de CO2 26.037 kg; Código LER 17 02 02; Masa del elemento 25 kg; Volumen 0.025 m3
Residuos:
- embalaje: re170604 Materiales de aislamiento distintos de los especificados en los códigos 17 06 01 y 17 06 03; rendimiento 0.016 kg

**mt21sik020a** Ud Cartucho de silicona sintética incolora
Datos técnicos: Coste energético 87.200 MJ; Emisión de CO2 3.664 kg; Código LER 17 09 04; Masa del elemento 0.45 kg; Volumen 0.0003 m3
Residuos:
- embalaje: re170203 Plástico; rendimiento 0.1 kg

**mt21sik020b** Ud Cartucho de silicona sintética de color
Datos técnicos: Coste energético 87.200 MJ; Emisión de CO2 3.664 kg; Código LER 17 09 04; Masa del elemento 0.45 kg; Volumen 0.0003 m3
Residuos:
- embalaje: re170203 Plástico; rendimiento 0.1 kg
