# Tabique móvil acústico

- Propiedad del archivo: CYPE Ingenieros S.A.
- Formato: FIEBDC-3/2016
- Programa: Generador de precios de la construcción. CYPE Ingenieros, S.A.
- Fecha: 09/04/2024
- Ámbito geográfico: Paraguay
- Divisa: PYG
- Costes indirectos: 3 %
- Gastos generales: 13 %
- Beneficio industrial: 6 %
- IVA: 10 %

## F Fachadas y particiones

### FO Mamparas y tabiques móviles

#### FOM Modulares

**FOM030** m² Tabique móvil acústico.
Tabique móvil acústico, de suspensión simple, compuesto por módulos ciegos independientes ensamblados entre sí, de entre 3500 y 4000 mm de altura y entre 800 y 1200 mm de ancho máxima, con sistema corredero con raíl superior, sin guía inferior, formados a su vez por: paneles exteriores de tablero aglomerado hidrófugo, recubierto por ambas caras con placa laminada compacta de alta presión (HPL), color a elegir, de 16 mm de espesor y aislante interior con panel semirrígido de lana mineral, de 50 mm de espesor, densidad 40 kg/m³; y por una estructura interna doble formada por un bastidor autoportante de aluminio anodizado, de 100 mm de espesor, como soporte de mecanismos interiores y guías de rodadura, y un bastidor perimetral telescópico de aluminio, como soporte de juntas acústicas verticales con bandas magnéticas. Incluso puertas embebidas en el panel; mecanismo con guías superiores; deslizamiento mediante poleas de cuatro rodamientos poliméricos axiales; guía de aluminio lacado suspendida de la losa; soporte a pared; herraje; freno y tope, pernos de 80 mm, de acero inoxidable y tiradores de acero inoxidable, colocados a ambos lados. Totalmente montado y terminado según planos del proyecto.
Incluye: Replanteo y marcado de los puntos de fijación. Aplomado, nivelación y fijación de los perfiles que forman el sistema corredero. Colocación y fijación de los módulos.
Criterio de medición de proyecto: Superficie medida según documentación gráfica de Proyecto.
Criterio de medición de obra: Se medirá la superficie realmente ejecutada según especificaciones de Proyecto.

| Código | Ud | Descripción | Rendimiento | Precio | Importe |
|---|---|---|---|---|---|
| mt22tma020Dd | m² | Tabique móvil acústico, de suspensión simple, compuesto por módulos ciegos independientes ensamblados entre sí, de entre 3500 y 4000 mm de altura y entre 800 y 1200 mm de ancho máxima, con sistema corredero con raíl superior, sin guía inferior, formados a su vez por: paneles exteriores de tablero aglomerado hidrófugo, recubierto por ambas caras con placa laminada compacta de alta presión (HPL), color a elegir, de 16 mm de espesor y aislante interior con panel semirrígido de lana mineral, de 50 mm de espesor, densidad 40 kg/m³; y por una estructura interna doble formada por un bastidor autoportante de aluminio anodizado, de 100 mm de espesor, como soporte de mecanismos interiores y guías de rodadura, y un bastidor perimetral telescópico de aluminio, como soporte de juntas acústicas verticales con bandas magnéticas. (material) | 1 | 3659780 | 3659780.000 |
| mo011 | h | Oficial montador. (mano de obra) | 0.572 | 68578.53 | 39226.919 |
| mo080 | h | Medio oficial montador. (mano de obra) | 0.572 | 42789.48 | 24475.583 |
| % | % | Herramientas | 2 % | 3723482.502 | 74469.650 |
|  |  | Costes directos |  |  | 3797952.152 |

Residuos:
- colocación: mt22tma020Dd; factor de residuo 0.006

## Recursos

**mt22tma020Dd** m² Tabique móvil acústico
Datos técnicos: Coste energético 1547.983 MJ; Emisión de CO2 50.518 kg; Código LER 17 02 01; Masa del elemento 34.6 kg; Volumen 0.031455 m3
Residuos:
- embalaje: re170203 Plástico. (componente de residuo); rendimiento 0.032 kg; Código LER 17 02 03; Masa del elemento 1 kg; Volumen 0.001667 m3
