# Caldera a gas, doméstica, convencional, mural, para calefacción

- Propiedad del archivo: CYPE Ingenieros S.A.
- Formato: FIEBDC-3/2016
- Programa: Generador de precios de la construcción. CYPE Ingenieros, S.A.
- Fecha: 09/04/2024
- Ámbito geográfico: Paraguay
- Divisa: PYG
- Costes indirectos: 3 %
- Gastos generales: 13 %
- Beneficio industrial: 6 %
- IVA: 10 %

## I Instalaciones

### IC Calefacción, refrigeración, climatización y agua caliente sanitaria

#### ICG Calderas a gas

**ICG031** Ud Caldera a gas, doméstica, convencional, mural, para calefacción.
Caldera mural a gas butano y propano, sólo calefacción, cámara de combustión estanca, potencia modulante de 10,6 a 35 kW, dimensiones 850x480x370 mm, encendido electrónico y seguridad por ionización, sin llama piloto, panel de mandos con display digital, vaso de expansión, kit estándar de evacuación de humos y plantilla de montaje. Totalmente montada, conexionada y probada.
Incluye: Replanteo. Presentación de los elementos. Montaje de la caldera y sus accesorios. Conexionado con las redes de conducción de agua, de gas, de desagües cloacales y pluviales y eléctrica, y con el ducto de evacuación de los productos de la combustión. Puesta en marcha.
Criterio de medición de proyecto: Número de unidades previstas, según documentación gráfica de Proyecto.
Criterio de medición de obra: Se medirá el número de unidades realmente ejecutadas según especificaciones de Proyecto.

| Código | Ud | Descripción | Rendimiento | Precio | Importe |
|---|---|---|---|---|---|
| mt38cmj016h | Ud | Caldera mural a gas butano y propano, sólo calefacción, cámara de combustión estanca, potencia modulante de 10,6 a 35 kW, dimensiones 850x480x370 mm, encendido electrónico y seguridad por ionización, sin llama piloto, panel de mandos con display digital, vaso de expansión, kit estándar de evacuación de humos y plantilla de montaje. (material) | 1 | 18572460 | 18572460.000 |
| mt38www010 | Ud | Material auxiliar para instalaciones de calefacción. (material) | 1 | 17294 | 17294.000 |
| mo004 | h | Oficial calefactor. (mano de obra) | 3.433 | 68578.53 | 235430.093 |
| mo103 | h | Medio oficial calefactor. (mano de obra) | 3.433 | 42707.99 | 146616.530 |
| % | % | Herramientas | 2 % | 18971800.623 | 379436.012 |
|  |  | Costes directos |  |  | 19351236.635 |

## Recursos

**mt38cmj016h** Ud Caldera mural a gas butano y propano
Datos técnicos: Coste energético 1406.618 MJ; Emisión de CO2 113.313 kg
Residuos:
- embalaje: re150101 Envases de papel y cartón. (componente de residuo); rendimiento 2.251 kg; Código LER 15 01 01; Masa del elemento 1 kg; Volumen 0.001333 m3
- embalaje: re170201 Madera. (componente de residuo); rendimiento 0.615 kg; Código LER 17 02 01; Masa del elemento 1 kg; Volumen 0.000909 m3
