# Equipo agua-agua, bomba de calor, para producción de agua caliente sanitaria y calefacción

- Propiedad del archivo: CYPE Ingenieros S.A.
- Formato: FIEBDC-3/2016
- Programa: Generador de precios de la construcción. CYPE Ingenieros, S.A.
- Fecha: 09/04/2024
- Ámbito geográfico: Paraguay
- Divisa: PYG
- Costes indirectos: 3 %
- Gastos generales: 13 %
- Beneficio industrial: 6 %
- IVA: 10 %

## I Instalaciones

### IC Calefacción, refrigeración, climatización y agua caliente sanitaria

#### ICV Unidades centralizadas para calefacción, refrigeración, climatización y agua caliente sanitaria

**ICV152** Ud Equipo agua-agua, bomba de calor, para producción de agua caliente sanitaria y calefacción.
Equipo agua-agua, bomba de calor, para producción de agua caliente sanitaria y calefacción, formado por bomba de calor, agua-agua, para gas R-407C, clase de eficiencia energética A++, con temperatura de salida del agua menor de 54°C, clase de eficiencia energética A++, con temperatura de salida del agua mayor de 54°C, potencia calorífica 10,5 kW, COP 5,6, potencia sonora 42 dBA, presión sonora 40 dBA, dimensiones 740x600x650 mm, peso 145 kg, alimentación trifásica (400V/50Hz), con intercambiador de placas externo, soporte de pared con kit de fijación para el intercambiador de placas, medidor de energía, resistencia eléctrica de apoyo configurable a 2 kW, a 4 kW y a 6 kW, bombas de circulación de alta eficiencia en el circuito primario y en el circuito de calefacción, válvula de 3 vías, para producción de agua caliente sanitaria, grupos de seguridad en el circuito primario, en el circuito de calefacción y en el circuito para producción de agua caliente sanitaria, y contacto SG-ready para integración en un sistema de gestión energética inteligente e interacumulador de agua caliente sanitaria de acero inoxidable AISI 316, de 750 litros de capacidad, clase de eficiencia energética C. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42wol016b | Ud | Bomba de calor, agua-agua, para gas R-407C, clase de eficiencia energética A++, con temperatura de salida del agua menor de 54°C, clase de eficiencia energética A++, con temperatura de salida del agua mayor de 54°C, potencia calorífica 10,5 kW, COP 5,6, potencia sonora 42 dBA, presión sonora 40 dBA, dimensiones 740x600x650 mm, peso 145 kg, alimentación trifásica (400V/50Hz), con intercambiador de placas externo, soporte de pared con kit de fijación para el intercambiador de placas, medidor de energía, resistencia eléctrica de apoyo configurable a 2 kW, a 4 kW y a 6 kW, bombas de circulación de alta eficiencia en el circuito primario y en el circuito de calefacción, válvula de 3 vías, para producción de agua caliente sanitaria, grupos de seguridad en el circuito primario, en el circuito de calefacción y en el circuito para producción de agua caliente sanitaria, y contacto SG-ready para integración en un sistema de gestión energética inteligente. (material) | 1 | 113464481 | 113464481.000 |
| mt42eco100ej | Ud | Interacumulador de agua caliente sanitaria de acero inoxidable AISI 316, de 750 litros de capacidad, clase de eficiencia energética C, de 930 mm de diámetro exterior, 1808 mm de altura total, 8 bar de presión de trabajo, con serpentín espiral corrugado flexible de 7,2 m² de superficie de intercambio, aislamiento térmico de espuma rígida de poliuretano inyectado libre de HCFC y acabado exterior con forro de PVC semirrígido. (material) | 1 | 55904216 | 55904216.000 |
| mt37www060f | Ud | Filtro retenedor de residuos de latón, con tamiz de acero inoxidable con perforaciones de 0,5 mm de diámetro, con rosca de 1 1/4", para una presión máxima de trabajo de 16 bar y una temperatura máxima de 110°C. (material) | 1 | 192189 | 192189.000 |
| mt37www050e | Ud | Manguito antivibración, de goma, con rosca de 1 1/4", para una presión máxima de trabajo de 10 bar. (material) | 4 | 382628 | 1530512.000 |
| mt42www050 | Ud | Termómetro bimetálico, diámetro de esfera de 100 mm, con toma vertical, con vaina de 1/2", escala de temperatura de 0 a 120°C. (material) | 1 | 563083 | 563083.000 |
| mt37sve010d | Ud | Válvula de esfera de latón niquelado para roscar de 1". (material) | 4 | 125114 | 500456.000 |
| mt37sve010e | Ud | Válvula de esfera de latón niquelado para roscar de 1 1/4". (material) | 4 | 172744 | 690976.000 |
| mo005 | h | Oficial instalador de aire acondicionado. (mano de obra) | 10.299 | 68578.53 | 706290.280 |
| mo104 | h | Medio oficial instalador de aire acondicionado. (mano de obra) | 10.299 | 42707.99 | 439849.589 |
| % | % | Herramientas | 2 % | 173992052.869 | 3479841.057 |
|  |  | Costes directos |  |  | 177471893.926 |

## Recursos

**mt42eco100ej** Ud Interacumulador de agua caliente sanitaria de acero inoxidable AISI 316
Datos técnicos: Coste energético 8207.330 MJ; Emisión de CO2 732.321 kg
Residuos:
- embalaje: re150101 Envases de papel y cartón. (componente de residuo); rendimiento 2.672 kg; Código LER 15 01 01; Masa del elemento 1 kg; Volumen 0.001333 m3
- embalaje: re170201 Madera. (componente de residuo); rendimiento 0.667 kg; Código LER 17 02 01; Masa del elemento 1 kg; Volumen 0.000909 m3

**mt37www060f** Ud Filtro retenedor de residuos de latón
Datos técnicos: Coste energético 860.723 MJ; Emisión de CO2 61.001 kg
Residuos:
- embalaje: re150101 Envases de papel y cartón; rendimiento 0.072 kg

**mt37www050e** Ud Manguito antivibración, de goma, con rosca de 1 1/4", para una presión máxima de trabajo de 10 bar
Datos técnicos: Coste energético 185.212 MJ; Emisión de CO2 16.468 kg
Residuos:
- embalaje: re150101 Envases de papel y cartón; rendimiento 0.072 kg

**mt37sve010d** Ud Válvula de esfera de latón niquelado para roscar de 1"
Datos técnicos: Coste energético 843.399 MJ; Emisión de CO2 56.701 kg
Residuos:
- embalaje: re150101 Envases de papel y cartón; rendimiento 0.072 kg

**mt37sve010e** Ud Válvula de esfera de latón niquelado para roscar de 1 1/4"
Datos técnicos: Coste energético 1282.649 MJ; Emisión de CO2 86.201 kg
Residuos:
- embalaje: re150101 Envases de papel y cartón; rendimiento 0.072 kg
