# Zumbador empotrado

- Propiedad del archivo: CYPE Ingenieros S.A.
- Formato: FIEBDC-3/2016
- Programa: Generador de precios de la construcción. CYPE Ingenieros, S.A.
- Fecha: 09/04/2024
- Ámbito geográfico: Paraguay
- Divisa: PYG
- Costes indirectos: 3 %
- Gastos generales: 13 %
- Beneficio industrial: 6 %
- IVA: 10 %

## I Instalaciones

### IE Eléctricas

#### IEM Mecanismos

**IEM090** Ud Zumbador empotrado.
Zumbador, gama media, tensión de alimentación 230 V, con tapa con rejilla, de color color especial y marco embellecedor para 1 elemento, de color blanco. Instalación empotrada.
Criterio de valoración económica: El precio no incluye la caja para mecanismo empotrado.
Incluye: Montaje, conexionado y comprobación de su correcto funcionamiento.
Criterio de medición de proyecto: Número de unidades previstas, según documentación gráfica de Proyecto.
Criterio de medición de obra: Se medirá el número de unidades realmente ejecutadas según especificaciones de Proyecto.

| Código | Ud | Descripción | Rendimiento | Precio | Importe |
|---|---|---|---|---|---|
| mt33gmg840a | Ud | Zumbador para empotrar, gama media, tensión nominal 230 V. (material) | 1 | 199086 | 199086.000 |
| mt33gmg845c | Ud | Tapa con rejilla para zumbador, gama media, de color color especial. (material) | 1 | 65403 | 65403.000 |
| mt33gmg950a | Ud | Marco embellecedor para 1 elemento, gama media, de color blanco. (material) | 1 | 25362 | 25362.000 |
| mo003 | h | Oficial electricista. (mano de obra) | 0.217 | 68578.53 | 14881.541 |
| % | % | Herramientas | 2 % | 304732.541 | 6094.651 |
|  |  | Costes directos |  |  | 310827.192 |
