# Base de toma de usuario de señales de radiodifusión sonora y televisión, empotrada

- Propiedad del archivo: CYPE Ingenieros S.A.
- Formato: FIEBDC-3/2016
- Programa: Generador de precios de la construcción. CYPE Ingenieros, S.A.
- Fecha: 09/04/2024
- Ámbito geográfico: Paraguay
- Divisa: PYG
- Costes indirectos: 3 %
- Gastos generales: 13 %
- Beneficio industrial: 6 %
- IVA: 10 %

## I Instalaciones

### IE Eléctricas

#### IEM Mecanismos

**IEM110** Ud Base de toma de usuario de señales de radiodifusión sonora y televisión, empotrada.
Base de toma de TV/R-SAT, intermedia, gama media, con tapa, de color y marco embellecedor para 1 elemento, de color especial. Instalación empotrada.
Criterio de valoración económica: El precio no incluye la caja para mecanismo empotrado.
Incluye: Montaje, conexionado y comprobación de su correcto funcionamiento.
Criterio de medición de proyecto: Número de unidades previstas, según documentación gráfica de Proyecto.
Criterio de medición de obra: Se medirá el número de unidades realmente ejecutadas según especificaciones de Proyecto.

| Código | Ud | Descripción | Rendimiento | Precio | Importe |
|---|---|---|---|---|---|
| mt40gmg600b | Ud | Base de toma de TV/R-SAT, intermedia, para empotrar, gama media. (material) | 1 | 145866 | 145866.000 |
| mt40gmg605b | Ud | Tapa para base de toma de TV/R-SAT, gama media, de color. (material) | 1 | 26660 | 26660.000 |
| mt33gmg950c | Ud | Marco embellecedor para 1 elemento, gama media, de color especial. (material) | 1 | 45732 | 45732.000 |
| mo003 | h | Oficial electricista. (mano de obra) | 0.24 | 68578.53 | 16458.847 |
| % | % | Herramientas | 2 % | 234716.847 | 4694.337 |
|  |  | Costes directos |  |  | 239411.184 |
