# Base de toma de usuario de señales de radiodifusión sonora y televisión, empotrada

- Propiedad del archivo: CYPE Ingenieros S.A.
- Formato: FIEBDC-3/2016
- Programa: Generador de precios de la construcción. CYPE Ingenieros, S.A.
- Fecha: 09/04/2024
- Ámbito geográfico: Paraguay
- Divisa: PYG
- Costes indirectos: 3 %
- Gastos generales: 13 %
- Beneficio industrial: 6 %
- IVA: 10 %

## I Instalaciones

### IE Eléctricas

#### IEM Mecanismos

**IEM110** Ud Base de toma de usuario de señales de radiodifusión sonora y televisión, empotrada.
Base de toma de TV/R-SAT, final, gama alta, con tapa redonda, de color blanco y marco embellecedor para 1 elemento, de color. Instalación empotrada.
Criterio de valoración económica: El precio no incluye la caja para mecanismo empotrado.
Incluye: Montaje, conexionado y comprobación de su correcto funcionamiento.
Criterio de medición de proyecto: Número de unidades previstas, según documentación gráfica de Proyecto.
Criterio de medición de obra: Se medirá el número de unidades realmente ejecutadas según especificaciones de Proyecto.

| Código | Ud | Descripción | Rendimiento | Precio | Importe |
|---|---|---|---|---|---|
| mt40gag600c | Ud | Base de toma de TV/R-SAT, final, para empotrar, gama alta. (material) | 1 | 150242 | 150242.000 |
| mt40gag605a | Ud | Tapa redonda para base de toma de TV/R-SAT, gama media, de color blanco. (material) | 1 | 46631 | 46631.000 |
| mt33gag950b | Ud | Marco embellecedor para 1 elemento, gama alta, de color. (material) | 1 | 180233 | 180233.000 |
| mo003 | h | Oficial electricista. (mano de obra) | 0.24 | 68578.53 | 16458.847 |
| % | % | Herramientas | 2 % | 393564.847 | 7871.297 |
|  |  | Costes directos |  |  | 401436.144 |
