# Registro prefabricada para la captación del radón

- Propiedad del archivo: CYPE Ingenieros S.A.
- Formato: FIEBDC-3/2016
- Programa: Generador de precios de la construcción. CYPE Ingenieros, S.A.
- Fecha: 09/04/2024
- Ámbito geográfico: Paraguay
- Divisa: PYG
- Costes indirectos: 3 %
- Gastos generales: 13 %
- Beneficio industrial: 6 %
- IVA: 10 %

## I Instalaciones

### IN Protección frente al radón

#### IND Despresurización del terreno

**IND012** Ud Registro prefabricada para la captación del radón.
Registro de polietileno, sin fondo, de 420x420x150 mm, color negro, con cuatro bocas, de 110 mm de diámetro nominal, para la captación del radón.
Criterio de valoración económica: El precio no incluye la excavación ni el relleno posterior.
Incluye: Replanteo. Colocación de la registro prefabricada. Conexionado de los tubos a la registro. Comprobación de su correcto funcionamiento.
Criterio de medición de proyecto: Número de unidades previstas, según documentación gráfica de Proyecto.
Criterio de medición de obra: Se medirá el número de unidades realmente ejecutadas según especificaciones de Proyecto.

| Código | Ud | Descripción | Rendimiento | Precio | Importe |
|---|---|---|---|---|---|
| mt41rcr010a | Ud | Registro de polietileno, sin fondo, para la captación del radón, de 420x420x150 mm, color negro, con cuatro bocas, de 110 mm de diámetro nominal y tres tapas. (material) | 1 | 356302 | 356302.000 |
| mo011 | h | Oficial montador. (mano de obra) | 0.114 | 68578.53 | 7817.952 |
| mo080 | h | Medio oficial montador. (mano de obra) | 0.114 | 42789.48 | 4878.001 |
| % | % | Herramientas | 2 % | 368997.953 | 7379.959 |
|  |  | Costes directos |  |  | 376377.912 |
