# Montacargas

- Propiedad del archivo: CYPE Ingenieros S.A.
- Formato: FIEBDC-3/2016
- Programa: Generador de precios de la construcción. CYPE Ingenieros, S.A.
- Fecha: 09/11/2024
- Ámbito geográfico: Paraguay
- Divisa: PYG
- Costes indirectos: 3 %
- Gastos generales: 13 %
- Beneficio industrial: 6 %
- IVA: 10 %

## I Instalaciones

### IT Transporte

#### ITC Montacargas

**ITC010** Ud Montacargas.
Montacargas hidráulico para 100 kg, de 6 detenidas (9 m), con guías y un pistón. Totalmente montado, conexionado y probado.
Incluye: Replanteo. Instalación del montacargas. Conexionado con la red eléctrica.
Criterio de medición de proyecto: Número de unidades previstas, según documentación gráfica de Proyecto.
Criterio de medición de obra: Se medirá el número de unidades realmente ejecutadas según especificaciones de Proyecto.

| Código | Ud | Descripción | Rendimiento | Precio | Importe |
|---|---|---|---|---|---|
| mt39mch010bj | Ud | Montacargas hidráulico para 100 kg, de 6 detenidas (9 m), con guías y un pistón. (material) | 1 | 181544619 | 181544619.000 |
| mo016 | h | Oficial instalador de aparatos elevadores. (mano de obra) | 56.186 | 70501.64 | 3961205.145 |
| mo085 | h | Medio oficial instalador de aparatos elevadores. (mano de obra) | 56.186 | 43905.42 | 2466869.928 |
| % | % | Herramientas | 2 % | 187972694.073 | 3759453.881 |
|  |  | Costes directos |  |  | 191732147.954 |
