# Puerta seccional para garaje, de paneles sándwich aislantes de aluminio

- Propiedad del archivo: CYPE Ingenieros S.A.
- Formato: FIEBDC-3/2016
- Programa: Generador de precios de la construcción. CYPE Ingenieros, S.A.
- Fecha: 09/04/2024
- Ámbito geográfico: Paraguay
- Divisa: PYG
- Costes indirectos: 3 %
- Gastos generales: 13 %
- Beneficio industrial: 6 %
- IVA: 10 %

## L Carpintería, placares, cerrajería, vidrios y protecciones solares

### LG Portones de garaje

#### LGS De paneles sándwich aislantes metálicos

**LGS031** Ud Puerta seccional para garaje, de paneles sándwich aislantes de aluminio.
Puerta seccional para garaje, formada por lamas de textura acanalada, de panel sándwich de aluminio con núcleo aislante de espuma de poliuretano, 400x230 cm, con acabado prelacado de color blanco, con apertura automática. Incluso material de conexionado eléctrico y equipo de motorización.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs010bk | Ud | Puerta seccional para garaje, formada por lamas de textura acanalada, de panel sándwich de aluminio con núcleo aislante de espuma de poliuretano, 400x230 cm, con acabado prelacado de color blanco, cajón recogedor forrado, torno, muelles de torsión, poleas, guías, accesorios y cerradura central con llave de seguridad. (material) | 1 | 15257276 | 15257276.000 |
| mt26egm010dh | Ud | Equipo de motorización para apertura y cierre automático, para portón de garaje seccional de más de 60 kg de peso. (material) | 1 | 6794049 | 6794049.000 |
| mt26egm012 | Ud | Accesorios (cerradura, pulsador, emisor, receptor y fotocélula) para automatización de portón de garaje. (material) | 1 | 3139674 | 3139674.000 |
| mo020 | h | Oficial de construcción. (mano de obra) | 1.182 | 66739.25 | 78885.794 |
| mo113 | h | Ayudante de construcción. (mano de obra) | 1.182 | 41172.67 | 48666.096 |
| mo018 | h | Oficial cerrajero. (mano de obra) | 2.759 | 67613.6 | 186545.922 |
| mo059 | h | Medio oficial cerrajero. (mano de obra) | 2.759 | 42870.59 | 118279.958 |
| mo003 | h | Oficial electricista. (mano de obra) | 5.722 | 68578.53 | 392406.349 |
| % | % | Herramientas | 2 % | 26015783.119 | 520315.662 |
|  |  | Costes directos |  |  | 26536098.781 |

## Recursos

**mt26pgs010bk** Ud Puerta seccional para garaje
Datos técnicos: Coste energético 34.837 MJ; Emisión de CO2 1.660 kg
Residuos:
- embalaje: re170203 Plástico. (componente de residuo); rendimiento 0.229 kg; Código LER 17 02 03; Masa del elemento 1 kg; Volumen 0.001667 m3
- embalaje: re170604 Materiales de aislamiento distintos de los especificados en los códigos 17 06 01 y 17 06 03. (componente de residuo); rendimiento 0.239 kg; Código LER 17 06 04; Masa del elemento 1 kg; Volumen 0.001667 m3
