# Capa separadora en cubierta plana: geotextil no tejido

- Propiedad del archivo: CYPE Ingenieros S.A.
- Formato: FIEBDC-3/2016
- Programa: Generador de precios de la construcción. CYPE Ingenieros, S.A.
- Fecha: 09/04/2024
- Ámbito geográfico: Paraguay
- Divisa: PYG
- Costes indirectos: 3 %
- Gastos generales: 13 %
- Beneficio industrial: 6 %
- IVA: 10 %

## N Aislamientos e impermeabilizaciones

### NG Geosintéticos

#### NGU Cubiertas planas

**NGU010** m² Capa separadora en cubierta plana: geotextil no tejido.
Capa separadora en cubierta plana: geotextil no tejido sintético, termosoldado, de polipropileno, con una resistencia a la tracción longitudinal de 19 kN/m, una apertura de cono al ensayo de perforación dinámica según ISO 13433 inferior a 60 mm, resistencia CBR a punzonamiento 14 kN y una masa superficial de 250 g/m². Colocación en obra: con solapes, directamente bajo la impermeabilización.
Incluye: Colocación de la capa separadora.
Criterio de medición de proyecto: Superficie medida según documentación gráfica de Proyecto.
Criterio de medición de obra: Se medirá la superficie realmente ejecutada según especificaciones de Proyecto, incluyendo las entregas y los solapes.

| Código | Ud | Descripción | Rendimiento | Precio | Importe |
|---|---|---|---|---|---|
| mt14gso010dF | m² | Geotextil no tejido sintético, termosoldado, de polipropileno, con una resistencia a la tracción longitudinal de 19 kN/m, una apertura de cono al ensayo de perforación dinámica según ISO 13433 inferior a 60 mm, resistencia CBR a punzonamiento 14 kN y una masa superficial de 250 g/m². (material) | 1.1 | 19771 | 21748.100 |
| mo029 | h | Oficial instalador de membranas impermeabilizantes. (mano de obra) | 0.023 | 66739.25 | 1535.003 |
| mo067 | h | Medio oficial instalador de membranas impermeabilizantes. (mano de obra) | 0.046 | 42789.48 | 1968.316 |
| % | % | Herramientas | 2 % | 25251.419 | 505.028 |
|  |  | Costes directos |  |  | 25756.447 |

Residuos:
- colocación: mt14gso010dF; factor de residuo 0.07

## Recursos

**mt14gso010dF** m² Geotextil no tejido sintético
Datos técnicos: Coste energético 31.655 MJ; Emisión de CO2 1.050 kg; Código LER 17 06 04; Masa del elemento 0.25 kg; Volumen 0.000417 m3
Residuos:
- embalaje: re170203 Plástico. (componente de residuo); rendimiento 0.024 kg; Código LER 17 02 03; Masa del elemento 1 kg; Volumen 0.001667 m3
