# Encuentro de cubierta plana transitable, ventilada con sumidero. Impermeabilización con membranas prefabricadas asfálticas

- Propiedad del archivo: CYPE Ingenieros S.A.
- Formato: FIEBDC-3/2016
- Programa: Generador de precios de la construcción. CYPE Ingenieros, S.A.
- Fecha: 09/04/2024
- Ámbito geográfico: Paraguay
- Divisa: PYG
- Costes indirectos: 3 %
- Gastos generales: 13 %
- Beneficio industrial: 6 %
- IVA: 10 %

## Q Cubiertas

### QB Planas transitables, ventiladas

#### QBF Puntos singulares

**QBF030** Ud Encuentro de cubierta plana transitable, ventilada con sumidero. Impermeabilización con membranas prefabricadas asfálticas.
Encuentro de cubierta plana transitable, ventilada, con solado fijo, tipo convencional con sumidero de salida horizontal, realizando un rebaje en el soporte alrededor del sumidero, en el que se recibirá la impermeabilización formada por: pieza de refuerzo de membrana prefabricada de betún modificado con elastómero SBS, de 3,5 mm de espesor, con armadura de fieltro de poliéster no tejido de 160 g/m², de superficie no protegida, totalmente adherida al soporte con soplete, previa imprimación con emulsión asfáltica aniónica con cargas, y colocación de sumidero de salida horizontal, de caucho EPDM, color negro, de 80x80x340 mm, con curva para bajante de 80 mm de diámetro, íntegramente adherido a la pieza de refuerzo anterior con soplete.
Incluye: Ejecución de rebaje del soporte alrededor del sumidero. Limpieza y preparación de la superficie. Aplicación de la emulsión asfáltica. Colocación de la pieza de refuerzo. Colocación del sumidero.
Criterio de medición de proyecto: Número de unidades previstas, según documentación gráfica de Proyecto.
Criterio de medición de obra: Se medirá el número de unidades realmente ejecutadas según especificaciones de Proyecto.

| Código | Ud | Descripción | Rendimiento | Precio | Importe |
|---|---|---|---|---|---|
| mt14iea020c | kg | Emulsión asfáltica aniónica con cargas. (material) | 0.3 | 33950 | 10185.000 |
| mt14lba010g | m² | Membrana prefabricada de betún modificado con elastómero SBS, de 3,5 mm de espesor, masa nominal 4 kg/m², con armadura de fieltro de poliéster no tejido de 160 g/m², de superficie no protegida. (material) | 1.05 | 71294 | 74858.700 |
| mt15acc052i | Ud | Sumidero de salida horizontal, de caucho EPDM, color negro, de 80x80x340 mm, con curva para bajante de 80 mm de diámetro. (material) | 1 | 57473 | 57473.000 |
| mo029 | h | Oficial instalador de membranas impermeabilizantes. (mano de obra) | 0.366 | 66739.25 | 24426.566 |
| mo067 | h | Medio oficial instalador de membranas impermeabilizantes. (mano de obra) | 0.366 | 42789.48 | 15660.950 |
| mo008 | h | Oficial plomero. (mano de obra) | 0.366 | 68578.53 | 25099.742 |
| % | % | Herramientas | 2 % | 207703.958 | 4154.079 |
|  |  | Costes directos |  |  | 211858.037 |

Residuos:
- colocación: mt14iea020c Emulsión asfáltica aniónica con cargas; factor de residuo 0.007
- colocación: mt14lba010g; factor de residuo 0.0649432

## Recursos

**mt14iea020c** kg Emulsión asfáltica aniónica con cargas
Datos técnicos: Coste energético 31.940 MJ; Emisión de CO2 0.230 kg; Código LER 17 03 02; Masa del elemento 1 kg; Volumen 0.001 m3

**mt14lba010g** m² Membrana prefabricada de betún modificado con elastómero SBS
Datos técnicos: Coste energético 233.484 MJ; Emisión de CO2 6.574 kg; Código LER 17 03 02; Masa del elemento 4 kg; Volumen 0.004 m3
Residuos:
- embalaje: re170203 Plástico. (componente de residuo); rendimiento 0.053 kg; Código LER 17 02 03; Masa del elemento 1 kg; Volumen 0.001667 m3
