# Panel sándwich, para cubierta plana

- Propiedad del archivo: CYPE Ingenieros S.A.
- Formato: FIEBDC-3/2016
- Programa: Generador de precios de la construcción. CYPE Ingenieros, S.A.
- Fecha: 09/04/2024
- Ámbito geográfico: Paraguay
- Divisa: PYG
- Costes indirectos: 3 %
- Gastos generales: 13 %
- Beneficio industrial: 6 %
- IVA: 10 %

## Q Cubiertas

### QC Componentes de cubiertas planas

#### QCN Paneles y tableros

**QCN010** m² Panel sándwich, para cubierta plana.
Panel sándwich machihembrado en las cuatro caras, compuesto de: cara exterior de placa de cemento reforzado con fibras, de 12 mm de espesor, núcleo aislante de espuma de poliestireno extruido de 120 mm de espesor y cara interior de placa de yeso reforzado con fibras, de 12 mm de espesor, de 2400x550 mm, transmitancia térmica 0,329 W/(m²K), Euroclase B-s1, d0 de reacción al fuego, fijado con tornillos autorroscantes de cabeza avellanada, de acero galvanizado, sobre estructura de madera, con una luz entre apoyos de 60 cm, para cubierta plana. Incluso sellador adhesivo, para el sellado de juntas entre paneles.
Incluye: Replanteo y corte de los paneles. Colocación y fijación del panel sándwich. Sellado de juntas.
Criterio de medición de proyecto: Superficie medida según documentación gráfica de Proyecto.
Criterio de medición de obra: Se medirá la superficie realmente ejecutada según especificaciones de Proyecto.

| Código | Ud | Descripción | Rendimiento | Precio | Importe |
|---|---|---|---|---|---|
| mt13pst018lh | m² | Panel sándwich machihembrado en las cuatro caras, compuesto de: cara exterior de placa de cemento reforzado con fibras, de 12 mm de espesor, núcleo aislante de espuma de poliestireno extruido de 120 mm de espesor y cara interior de placa de yeso reforzado con fibras, de 12 mm de espesor, de 2400x550 mm, transmitancia térmica 0,329 W/(m²K), Euroclase B-s1, d0 de reacción al fuego. (material) | 1.05 | 494250 | 518962.500 |
| mt13pst050a | Ud | Cartucho de 310 ml de sellador adhesivo, a base de polímeros acrílicos en dispersión acuosa. (material) | 0.24 | 43539 | 10449.360 |
| mt13pst100o | Ud | Tornillo autorroscante de cabeza avellanada, de acero galvanizado, de 6 mm de diámetro y 200 mm de longitud. (material) | 12 | 6878 | 82536.000 |
| mo054 | h | Oficial instalador de aislamientos. (mano de obra) | 0.206 | 68578.53 | 14127.177 |
| mo101 | h | Medio oficial instalador de aislamientos. (mano de obra) | 0.206 | 42789.48 | 8814.633 |
| % | % | Herramientas | 2 % | 634889.670 | 12697.793 |
|  |  | Costes directos |  |  | 647587.463 |

Residuos:
- colocación: mt13pst018lh; factor de residuo 0.00837454
- colocación: mt13pst050a Cartucho de 310 ml de sellador adhesivo, a base de polímeros acrílicos en dispersión acuosa; factor de residuo 0.06
- colocación: mt13pst100o Tornillo autorroscante de cabeza avellanada, de acero galvanizado, de 6 mm de diámetro y 200 mm de longitud; factor de residuo 0.00141361

## Recursos

**mt13pst018lh** m² Panel sándwich machihembrado en las cuatro caras
Datos técnicos: Coste energético 3.033 MJ; Emisión de CO2 58.559 kg; Código LER 17 08 02; Masa del elemento 43.01 kg; Volumen 0.04301 m3
Residuos:
- embalaje: re170203 Plástico. (componente de residuo); rendimiento 0.014 kg; Código LER 17 02 03; Masa del elemento 1 kg; Volumen 0.001667 m3

**mt13pst050a** Ud Cartucho de 310 ml de sellador adhesivo, a base de polímeros acrílicos en dispersión acuosa
Datos técnicos: Coste energético 87.088 MJ; Emisión de CO2 3.667 kg; Código LER 17 09 04; Masa del elemento 0.45 kg; Volumen 0.0003 m3
Residuos:
- embalaje: re170203 Plástico; rendimiento 0.1 kg

**mt13pst100o** Ud Tornillo autorroscante de cabeza avellanada, de acero galvanizado, de 6 mm de diámetro y 200 mm de longitud
Datos técnicos: Coste energético 1.034 MJ; Emisión de CO2 0.103 kg; Código LER 17 04 05; Masa del elemento 0.0382 kg; Volumen 0.000018 m3
Residuos:
- embalaje: re150101 Envases de papel y cartón. (componente de residuo); rendimiento 0.002 kg; Código LER 15 01 01; Masa del elemento 1 kg; Volumen 0.001333 m3
- embalaje: re170203 Plástico; rendimiento 0.001 kg
