# Panel sándwich, para cubierta plana

- Propiedad del archivo: CYPE Ingenieros S.A.
- Formato: FIEBDC-3/2016
- Programa: Generador de precios de la construcción. CYPE Ingenieros, S.A.
- Fecha: 09/04/2024
- Ámbito geográfico: Paraguay
- Divisa: PYG
- Costes indirectos: 3 %
- Gastos generales: 13 %
- Beneficio industrial: 6 %
- IVA: 10 %

## Q Cubiertas

### QC Componentes de cubiertas planas

#### QCN Paneles y tableros

**QCN010** m² Panel sándwich, para cubierta plana.
Panel sándwich machihembrado en las cuatro caras, compuesto de: cara exterior de placa de cemento reforzado con fibras, de 12 mm de espesor, núcleo aislante de espuma de poliestireno extruido de 120 mm de espesor y cara interior de placa de yeso reforzado con fibras, de 12 mm de espesor, de 2400x550 mm, transmitancia térmica 0,329 W/(m²K), Euroclase B-s1, d0 de reacción al fuego, fijado con tornillos autorroscantes de cabeza avellanada, de acero galvanizado, sobre estructura de madera, con una luz entre apoyos de 60 cm, para cubierta plana.
Incluye: Replanteo y corte de los paneles. Colocación y fijación del panel sándwich.
Criterio de medición de proyecto: Superficie medida según documentación gráfica de Proyecto.
Criterio de medición de obra: Se medirá la superficie realmente ejecutada según especificaciones de Proyecto.

| Código | Ud | Descripción | Rendimiento | Precio | Importe |
|---|---|---|---|---|---|
| mt13pst018lh | m² | Panel sándwich machihembrado en las cuatro caras, compuesto de: cara exterior de placa de cemento reforzado con fibras, de 12 mm de espesor, núcleo aislante de espuma de poliestireno extruido de 120 mm de espesor y cara interior de placa de yeso reforzado con fibras, de 12 mm de espesor, de 2400x550 mm, transmitancia térmica 0,329 W/(m²K), Euroclase B-s1, d0 de reacción al fuego. (material) | 1.05 | 494250 | 518962.500 |
| mt13pst100o | Ud | Tornillo autorroscante de cabeza avellanada, de acero galvanizado, de 6 mm de diámetro y 200 mm de longitud. (material) | 12 | 6878 | 82536.000 |
| mo054 | h | Oficial instalador de aislamientos. (mano de obra) | 0.206 | 68578.53 | 14127.177 |
| mo101 | h | Medio oficial instalador de aislamientos. (mano de obra) | 0.206 | 42789.48 | 8814.633 |
| % | % | Herramientas | 2 % | 624440.310 | 12488.806 |
|  |  | Costes directos |  |  | 636929.116 |

Residuos:
- colocación: mt13pst018lh; factor de residuo 0.00837454
- colocación: mt13pst100o Tornillo autorroscante de cabeza avellanada, de acero galvanizado, de 6 mm de diámetro y 200 mm de longitud; factor de residuo 0.00141361

## Recursos

**mt13pst018lh** m² Panel sándwich machihembrado en las cuatro caras
Datos técnicos: Coste energético 3.033 MJ; Emisión de CO2 58.559 kg; Código LER 17 08 02; Masa del elemento 43.01 kg; Volumen 0.04301 m3
Residuos:
- embalaje: re170203 Plástico. (componente de residuo); rendimiento 0.014 kg; Código LER 17 02 03; Masa del elemento 1 kg; Volumen 0.001667 m3

**mt13pst100o** Ud Tornillo autorroscante de cabeza avellanada, de acero galvanizado, de 6 mm de diámetro y 200 mm de longitud
Datos técnicos: Coste energético 1.034 MJ; Emisión de CO2 0.103 kg; Código LER 17 04 05; Masa del elemento 0.0382 kg; Volumen 0.000018 m3
Residuos:
- embalaje: re150101 Envases de papel y cartón. (componente de residuo); rendimiento 0.002 kg; Código LER 15 01 01; Masa del elemento 1 kg; Volumen 0.001333 m3
- embalaje: re170203 Plástico; rendimiento 0.001 kg
