# Encuentro de faldón con chimeneas o ductos de ventilación

- Propiedad del archivo: CYPE Ingenieros S.A.
- Formato: FIEBDC-3/2016
- Programa: Generador de precios de la construcción. CYPE Ingenieros, S.A.
- Fecha: 09/04/2024
- Ámbito geográfico: Paraguay
- Divisa: PYG
- Costes indirectos: 3 %
- Gastos generales: 13 %
- Beneficio industrial: 6 %
- IVA: 10 %

## Q Cubiertas

### QR Remates

#### QRE Encuentros

**QRE010** Ud Encuentro de faldón con chimeneas o ductos de ventilación.
Encuentro de faldón de tejado con chimeneas o ductos de ventilación, de dimensiones 100x60 cm, en cubierta inclinada, impermeabilización con banda autoadhesiva de plomo, de 100 cm de ancho protegida con perfil de chapa de acero galvanizado, recibido en roza del paramento con mortero de cemento.
Incluye: Apertura de roza perimetral en el paramento vertical. Colocación de la banda autoadhesiva. Fijación del perfil metálico. Relleno con mortero. Sellado de juntas.
Criterio de medición de proyecto: Número de unidades previstas, según documentación gráfica de Proyecto.
Criterio de medición de obra: Se medirá el número de unidades realmente ejecutadas según especificaciones de Proyecto.

| Código | Ud | Descripción | Rendimiento | Precio | Importe |
|---|---|---|---|---|---|
| mt13eur130b | m | Banda autoadhesiva de plomo, de 100 cm de ancho; para la impermeabilización de encuentros. (material) | 11.2 | 1140234 | 12770620.800 |
| mt15acc020c | m | Perfil de chapa de acero galvanizado, espesor 0,8 mm, desarrollo 300 mm, y 2 pliegues. (material) | 3.2 | 20969 | 67100.800 |
| mt09mor010e | m³ | Mortero de cemento CEM II/B-P 32,5 N tipo M-10, confeccionado en obra con 380 kg/m³ de cemento y una proporción en volumen 1/4. (material) | 0.032 | 682026 | 21824.832 |
| mt15sja020a | Ud | Cartucho de masilla de poliuretano, de 310 cm³. (material) | 0.544 | 72193 | 39272.992 |
| mo011 | h | Oficial montador. (mano de obra) | 0.352 | 68578.53 | 24139.643 |
| mo080 | h | Medio oficial montador. (mano de obra) | 0.352 | 42789.48 | 15061.897 |
| % | % | Herramientas | 2 % | 12938020.964 | 258760.419 |
|  |  | Costes directos |  |  | 13196781.383 |

Residuos:
- colocación: mt13eur130b Banda autoadhesiva de plomo, de 100 cm de ancho; para la impermeabilización de encuentros; factor de residuo 0.024
- colocación: mt15acc020c Perfil de chapa de acero galvanizado, espesor 0,8 mm, desarrollo 300 mm, y 2 pliegues; factor de residuo 0.0158735
- colocación: mt09mor010e; factor de residuo 0.0036
- colocación: mt15sja020a Cartucho de masilla de poliuretano, de 310 cm³; factor de residuo 0.06

## Recursos

**mt13eur130b** m Banda autoadhesiva de plomo, de 100 cm de ancho; para la impermeabilización de encuentros
Datos técnicos: Coste energético 4864.166 MJ; Emisión de CO2 67.358 kg; Código LER 17 04 03; Masa del elemento 45.2 kg; Volumen 0.030133 m3
Residuos:
- embalaje: re170203 Plástico. (componente de residuo); rendimiento 0.002 kg; Código LER 17 02 03; Masa del elemento 1 kg; Volumen 0.001667 m3

**mt15acc020c** m Perfil de chapa de acero galvanizado, espesor 0,8 mm, desarrollo 300 mm, y 2 pliegues
Datos técnicos: Coste energético 59.281 MJ; Emisión de CO2 6.018 kg; Código LER 17 04 05; Masa del elemento 2.34 kg; Volumen 0.001114 m3
Residuos:
- embalaje: re170203 Plástico; rendimiento 0.006 kg

**mt09mor010e** m³ Mortero de cemento CEM II/B-P 32,5 N tipo M-10
Datos técnicos: Coste energético 3724.000 MJ; Emisión de CO2 323.000 kg; Código LER 17 01 01; Masa del elemento 1900 kg; Volumen 1.266667 m3

**mt15sja020a** Ud Cartucho de masilla de poliuretano, de 310 cm³
Datos técnicos: Coste energético 67.793 MJ; Emisión de CO2 3.302 kg; Código LER 17 09 04; Masa del elemento 0.403 kg; Volumen 0.000269 m3
Residuos:
- embalaje: re170203 Plástico; rendimiento 0.1 kg
