# Trampilla para trasdosado de placas de yeso laminado. Sistema "KNAUF"

- Propiedad del archivo: CYPE Ingenieros S.A.
- Formato: FIEBDC-3/2016
- Programa: Generador de precios de la construcción. CYPE Ingenieros, S.A.
- Fecha: 09/04/2024
- Ámbito geográfico: Paraguay
- Divisa: PYG
- Costes indirectos: 3 %
- Gastos generales: 13 %
- Beneficio industrial: 6 %
- IVA: 10 %

## R Revestimientos y trasdosados

### RR Trasdosados

#### RRY De placas de yeso laminado

**RRY021** Ud Trampilla para trasdosado de placas de yeso laminado. Sistema "KNAUF".
Trampilla de registro gama Corta fuego, Corta fuego Tras EI 90 37,5, sistema E135.a "KNAUF", de 400x400 mm, formada por marco de acero y puerta de placa de yeso laminado (3 corta fuego (DF), de 12,5 mm de espesor cada placa), para trasdosado de placas de yeso laminado. Incluso accesorios de montaje.
Criterio de valoración económica: El precio incluye la resolución de encuentros y puntos singulares.
Incluye: Marcado y corte de la placa de yeso laminado. Colocación de la trampilla.
Criterio de medición de proyecto: Número de unidades previstas, según documentación gráfica de Proyecto.
Criterio de medición de obra: Se medirá el número de unidades realmente colocadas según especificaciones de Proyecto.

| Código | Ud | Descripción | Rendimiento | Precio | Importe |
|---|---|---|---|---|---|
| mt12ppk060dpkpbc | Ud | Trampilla de registro gama Corta fuego, Corta fuego Tras EI 90 37,5, sistema E135.a "KNAUF", de 400x400 mm, formada por marco de acero y puerta de placa de yeso laminado (3 corta fuego (DF), de 12,5 mm de espesor cada placa). (material) | 1 | 2484151 | 2484151.000 |
| mo053 | h | Oficial colocador de divisorias interiores y mamparas. (mano de obra) | 0.114 | 68578.53 | 7817.952 |
| mo100 | h | Medio oficial colocador de divisorias interiores y mamparas. (mano de obra) | 0.114 | 42789.48 | 4878.001 |
| % | % | Herramientas | 2 % | 2496846.953 | 49936.939 |
|  |  | Costes directos |  |  | 2546783.892 |

## Recursos

**mt12ppk060dpkpbc** Ud Trampilla de registro gama Corta fuego
Datos técnicos: Coste energético 38.818 MJ; Emisión de CO2 2.024 kg
Residuos:
- embalaje: re150101 Envases de papel y cartón. (componente de residuo); rendimiento 0.086 kg; Código LER 15 01 01; Masa del elemento 1 kg; Volumen 0.001333 m3
