# Mampara para ducha

- Propiedad del archivo: CYPE Ingenieros S.A.
- Formato: FIEBDC-3/2016
- Programa: Generador de precios de la construcción. CYPE Ingenieros, S.A.
- Fecha: 09/11/2024
- Ámbito geográfico: Paraguay
- Divisa: PYG
- Costes indirectos: 3 %
- Gastos generales: 13 %
- Beneficio industrial: 6 %
- IVA: 10 %

## S Señalización y equipamiento

### SM Baños

#### SMM Mamparas

**SMM020** Ud Mampara para ducha.
Mampara frontal para ducha, de 750 a 800 mm de ancho y 1950 mm de altura, formada por una puerta corrediza y un panel fijo, de vidrio transparente con perfiles de aluminio acabado blanco y una mampara lateral fija de 700 a 750 mm de ancho. Incluso fijaciones y sellado de juntas.
Incluye: Replanteo y marcado de los puntos de fijación. Instalación de los perfiles que forman la mampara para ducha. Montaje del panel y de la puerta. Montaje de los accesorios. Sellado de las juntas.
Criterio de medición de proyecto: Número de unidades previstas, según documentación gráfica de Proyecto.
Criterio de medición de obra: Se medirá el número de unidades realmente colocadas según especificaciones de Proyecto.

| Código | Ud | Descripción | Rendimiento | Precio | Importe |
|---|---|---|---|---|---|
| mt31mas120aa | Ud | Mampara frontal para ducha, de 750 a 800 mm de ancho y 1950 mm de altura, formada por una puerta corrediza y un panel fijo, de vidrio transparente con perfiles de aluminio acabado blanco, incluso elementos de fijación. (material) | 1 | 6243492 | 6243492.000 |
| mt31mas165ea | Ud | Mampara lateral fija para ducha, de de 700 a 750 mm de ancho y 1950 mm de altura, de vidrio transparente con perfiles de aluminio acabado blanco, incluso elementos de fijación. (material) | 1 | 6789262 | 6789262.000 |
| mo011 | h | Oficial montador. (mano de obra) | 2.5 | 70501.64 | 176254.100 |
| mo080 | h | Medio oficial montador. (mano de obra) | 2.5 | 43989.11 | 109972.775 |
| % | % | Herramientas | 2 % | 13318980.875 | 266379.618 |
|  |  | Costes directos |  |  | 13585360.493 |

## Recursos

**mt31mas120aa** Ud Mampara frontal para ducha
Datos técnicos: Coste energético 590.555 MJ; Emisión de CO2 43.533 kg
Residuos:
- embalaje: re170203 Plástico. (componente de residuo); rendimiento 0.125 kg; Código LER 17 02 03; Masa del elemento 1 kg; Volumen 0.001667 m3
- embalaje: re170604 Materiales de aislamiento distintos de los especificados en los códigos 17 06 01 y 17 06 03. (componente de residuo); rendimiento 0.026 kg; Código LER 17 06 04; Masa del elemento 1 kg; Volumen 0.001667 m3

**mt31mas165ea** Ud Mampara lateral fija para ducha
Datos técnicos: Coste energético 553.799 MJ; Emisión de CO2 40.796 kg
Residuos:
- embalaje: re170203 Plástico; rendimiento 0.128 kg
- embalaje: re170604 Materiales de aislamiento distintos de los especificados en los códigos 17 06 01 y 17 06 03; rendimiento 0.027 kg
