# Botón táctil antideslizante de aluminio

- Propiedad del archivo: CYPE Ingenieros S.A.
- Formato: FIEBDC-3/2016
- Programa: Generador de precios de la construcción. CYPE Ingenieros, S.A.
- Fecha: 09/04/2024
- Ámbito geográfico: Paraguay
- Divisa: PYG
- Costes indirectos: 3 %
- Gastos generales: 13 %
- Beneficio industrial: 6 %
- IVA: 10 %

## S Señalización y equipamiento

### ST Sistemas para pisos táctiles

#### STB Botones

**STB020** Ud Botón táctil antideslizante de aluminio.
Botón táctil antideslizante de aluminio anodizado, de 25 mm de diámetro y 5 mm de altura, de color negro, fijado con adhesivo de poliuretano sobre el piso, mediante el uso de una plantilla.
Incluye: Replanteo y fijación de la plantilla al piso. Fijación del botón táctil al piso.
Criterio de medición de proyecto: Número de unidades previstas, según documentación gráfica de Proyecto.
Criterio de medición de obra: Se medirá el número de unidades realmente colocadas según especificaciones de Proyecto.

| Código | Ud | Descripción | Rendimiento | Precio | Importe |
|---|---|---|---|---|---|
| mt47pta035d | Ud | Botón táctil antideslizante de aluminio anodizado, de 25 mm de diámetro y 5 mm de altura, de color negro, para fijar con adhesivo sobre el piso. (material) | 1 | 60735 | 60735.000 |
| mt47adc110a | kg | Adhesivo especial de poliuretano bicomponente. (material) | 0.1 | 48029 | 4802.900 |
| mt47pta020 | m² | Plantilla reutilizable para montaje de pisos táctiles. (material) | 0.005 | 1383104 | 6915.520 |
| mt27wav030 | m | Cinta de papel de 5 cm de ancho. (material) | 0.1 | 772 | 77.200 |
| mo080 | h | Medio oficial montador. (mano de obra) | 0.057 | 42789.48 | 2439.000 |
| % | % | Herramientas | 2 % | 74969.620 | 1499.392 |
|  |  | Costes directos |  |  | 76469.012 |

Residuos:
- colocación: mt47pta035d; factor de residuo 0.048
- colocación: mt47adc110a Adhesivo especial de poliuretano bicomponente; factor de residuo 0.038685
- colocación: mt27wav030 Cinta de papel de 5 cm de ancho; factor de residuo 0.0440299

## Recursos

**mt47pta035d** Ud Botón táctil antideslizante de aluminio anodizado
Datos técnicos: Coste energético 1.285 MJ; Emisión de CO2 0.085 kg; Código LER 17 04 02; Masa del elemento 0.007 kg; Volumen 0.000005 m3
Residuos:
- embalaje: re170203 Plástico. (componente de residuo); rendimiento 0.005 kg; Código LER 17 02 03; Masa del elemento 1 kg; Volumen 0.001667 m3

**mt47adc110a** kg Adhesivo especial de poliuretano bicomponente
Datos técnicos: Coste energético 144.471 MJ; Emisión de CO2 7.014 kg; Código LER 17 09 04; Masa del elemento 1 kg; Volumen 0.000667 m3
Residuos:
- embalaje: re170203 Plástico; rendimiento 0.003 kg

**mt27wav030** m Cinta de papel de 5 cm de ancho
Datos técnicos: Coste energético 0.004 MJ; Emisión de CO2 0.006 kg; Código LER 20 01 01; Masa del elemento 0.0067 kg; Volumen 0.000009 m3
