# Piso deportivo de pasto sintético

- Propiedad del archivo: CYPE Ingenieros S.A.
- Formato: FIEBDC-3/2016
- Programa: Generador de precios de la construcción. CYPE Ingenieros, S.A.
- Fecha: 09/04/2024
- Ámbito geográfico: Paraguay
- Divisa: PYG
- Costes indirectos: 3 %
- Gastos generales: 13 %
- Beneficio industrial: 6 %
- IVA: 10 %

## U Urbanización interior de la parcela

### UD Pistas deportivas

#### UDB Pisos de pasto sintético

**UDB010** m² Piso deportivo de pasto sintético.
Piso deportivo para cancha de tenis, formado por pasto sintético, color rojo, compuesto de mechones rectos monofilamento de 5/32" de fibra 100% polietileno resistente a los rayos UV, 8400 decitex, 190 micras de espesor, tejidos sobre base de polipropileno reforzada con una capa de fieltro, con termofijado y sellado con látex, de 12 mm de altura de pelo, 14 mm de altura total de alfombra, 2577 g/m² y 50400 mechones/m², con líneas de juego de pasto sintético, color blanco, banda de unión de geotextil de polipropileno, de 300 mm de ancho y adhesivo de poliuretano bicomponente, lastrado con 17 kg/m² de agregado silíceo, de granulometría comprendida entre 0,4 y 0,8 mm.
Incluye: Replanteo de las dimensiones de la pista deportiva. Colocación del pasto sintético. Lastrado de la superficie. Marcado de líneas.
Criterio de medición de proyecto: Superficie medida según documentación gráfica de Proyecto.
Criterio de medición de obra: Se medirá la superficie realmente ejecutada según especificaciones de Proyecto.

| Código | Ud | Descripción | Rendimiento | Precio | Importe |
|---|---|---|---|---|---|
| mt47cit210i | m² | Pasto sintético, color rojo, compuesto de mechones rectos monofilamento de 5/32" de fibra 100% polietileno resistente a los rayos UV, 8400 decitex, 190 micras de espesor, tejidos sobre base de polipropileno reforzada con una capa de fieltro, con termofijado y sellado con látex, de 12 mm de altura de pelo, 14 mm de altura total de alfombra, 2577 g/m² y 50400 mechones/m², suministrado en rollos. (material) | 1 | 211287 | 211287.000 |
| mt47cit260a | kg | Adhesivo de poliuretano bicomponente. (material) | 0.18 | 44334 | 7980.120 |
| mt47cit250a | m | Banda de unión de geotextil de polipropileno, de 300 mm de ancho, para pistas de pádel o de tenis, de pasto sintético, suministrada en rollos. (material) | 0.4 | 10884 | 4353.600 |
| mt47cit004a | kg | Agregado silíceo, de granulometría comprendida entre 0,4 y 0,8 mm, suministrado en bolsas. (material) | 17 | 1498 | 25466.000 |
| mq07cel010 | h | Carretilla elevadora diesel de doble tracción de 8 t. (maquinaria) | 0.003 | 155030 | 465.090 |
| mo041 | h | Oficial de construcción de obra civil. (mano de obra) | 0.171 | 66739.25 | 11412.412 |
| mo087 | h | Medio oficial de construcción de obra civil. (mano de obra) | 0.171 | 42789.48 | 7317.001 |
| % | % | Herramientas | 2 % | 268281.223 | 5365.624 |
|  |  | Costes directos |  |  | 273646.847 |

Residuos:
- colocación: mt47cit210i; factor de residuo 0.0205747
- colocación: mt47cit260a Adhesivo de poliuretano bicomponente; factor de residuo 0.040716
- colocación: mt47cit250a; factor de residuo 0.011
- colocación: mt47cit004a Agregado silíceo, de granulometría comprendida entre 0,4 y 0,8 mm, suministrado en bolsas; factor de residuo 0.009

## Recursos

**mt47cit210i** m² Pasto sintético
Datos técnicos: Coste energético 254.755 MJ; Emisión de CO2 12.648 kg; Código LER 17 02 03; Masa del elemento 2.577 kg; Volumen 0.004295 m3
Residuos:
- embalaje: re170203 Plástico. (componente de residuo); rendimiento 0.053 kg; Código LER 17 02 03; Masa del elemento 1 kg; Volumen 0.001667 m3

**mt47cit260a** kg Adhesivo de poliuretano bicomponente
Datos técnicos: Coste energético 144.471 MJ; Emisión de CO2 7.014 kg; Código LER 17 09 04; Masa del elemento 1 kg; Volumen 0.000667 m3
Residuos:
- embalaje: re170203 Plástico; rendimiento 0.003 kg

**mt47cit250a** m Banda de unión de geotextil de polipropileno
Datos técnicos: Coste energético 12.594 MJ; Emisión de CO2 0.625 kg; Código LER 17 02 03; Masa del elemento 0.09 kg; Volumen 0.00015 m3
Residuos:
- embalaje: re170203 Plástico; rendimiento 0.04 kg

**mt47cit004a** kg Agregado silíceo, de granulometría comprendida entre 0,4 y 0,8 mm, suministrado en bolsas
Datos técnicos: Coste energético 0.559 MJ; Emisión de CO2 0.028 kg; Código LER 01 04 08; Masa del elemento 1 kg; Volumen 0.000667 m3
Residuos:
- embalaje: re170203 Plástico; rendimiento 0.005 kg
