# Piscina prefabricada

- Propiedad del archivo: CYPE Ingenieros S.A.
- Formato: FIEBDC-3/2016
- Programa: Generador de precios de la construcción. CYPE Ingenieros, S.A.
- Fecha: 09/11/2024
- Ámbito geográfico: Paraguay
- Divisa: PYG
- Costes indirectos: 3 %
- Gastos generales: 13 %
- Beneficio industrial: 6 %
- IVA: 10 %

## U Urbanización interior de la parcela

### UP Piscinas

#### UPP Piscinas prefabricadas

**UPP010** Ud Piscina prefabricada.
Piscina prefabricada compacta realizada en taller con sucesivas capas de resinas de poliéster reforzadas con fibras de vidrio hasta alcanzar un espesor de 1 cm, de forma rectangular, de dimensiones 7,90x3,60x1,40 m (volumen 43 m³), con peldaños de bajada en escalinata del mismo material, terminación de la superficie pulida y de suave tacto, sin incluir excavación. Compuesta de los siguientes elementos: VASO con skimmers, boquillas de impulsión, toma limpiafondos y sumidero; EQUIPO COMPLETO DE DEPURACIÓN y esterilización del agua en caseta prefabricada de poliéster; filtros; bomba monofásica, tuberías y arena de sílex; EQUIPO ELÉCTRICO con reloj programador, térmico, contactor, diferencial, etc; TUBERÍAS de PVC 6 atm, en circuito cerrado de depuración; CORONACIÓN DE PISCINA con remate perimetral de piedra artificial lavada de 50 cm de ancho; TRANSPORTE Y DESCARGA hasta 50 km de radio y descarga con pluma hasta 8 m. Incluso solera de hormigón armado de 10 cm de espesor, realizada con hormigón fck 250, HA-25/B/19/IIa y armadura secundaria de distribución ensamblada "in situ" ø 10 c/15 - ø 10 c/15 de acero AP 500, y relleno perimetral posterior de gravas. Totalmente instalada y en funcionamiento.
Incluye: Preparación de la superficie de apoyo. Colocación y fijación de los diferentes equipos. Colocación y fijación de accesorios y piezas especiales. Relleno perimetral del vaso. Comprobación del correcto funcionamiento de la instalación.
Criterio de medición de proyecto: Número de unidades previstas, según documentación gráfica de Proyecto.
Criterio de medición de obra: Se medirá el número de unidades realmente ejecutadas según especificaciones de Proyecto.

| Código | Ud | Descripción | Rendimiento | Precio | Importe |
|---|---|---|---|---|---|
| mt10haf130igqg | m³ | Hormigón fck 250, tipo HA-25/B/19/IIa según EHE-08, elaborado en planta. (material) | 3 | 874041 | 2622123.000 |
| mt07ame141llu4 | m² | Armadura secundaria de distribución ensamblada "in situ" ø 10 c/15 - ø 10 c/15 de acero AP 500, según NP 4007 99, con varillas conformadas longitudinales de 10 mm de diámetro cada 15 cm y varillas conformadas transversales de 10 mm de diámetro cada 15 cm. (material) | 34.5 | 51411 | 1773679.500 |
| mt47ppi010c | Ud | Piscina prefabricada de poliéster, 7,90x3,60x1,40 m (volumen 43 m³), compuesta de vaso con skimmers, boquillas de impulsión, toma limpiafondos y sumidero; equipo completo de depuración y esterilización del agua en caseta prefabricada; equipo eléctrico, red de tuberías de PVC; escalera, accesorios y equipo de limpieza. (material) | 1 | 88493250 | 88493250.000 |
| mt01arr010b | t | Grava de cantera, de 20 a 30 mm de diámetro. (material) | 35 | 68187 | 2386545.000 |
| mt47ppi020c | Ud | Remate perimetral de piedra artificial para coronación de borde en piscina prefabricada de poliéster, 7,90x3,60x1,40 m, volumen 43 m³. (material) | 1 | 5309174 | 5309174.000 |
| mq07gte010c | h | Grúa autopropulsada de brazo telescópico con una capacidad de elevación de 30 t y 27 m de altura máxima de trabajo. (maquinaria) | 4.5 | 428273 | 1927228.500 |
| mo041 | h | Oficial de construcción de obra civil. (mano de obra) | 34.33 | 68610.61 | 2355402.241 |
| mo087 | h | Medio oficial de construcción de obra civil. (mano de obra) | 51.495 | 43989.11 | 2265219.219 |
| % | % | Herramientas | 2 % | 107132621.460 | 2142652.429 |
|  |  | Costes directos |  |  | 109275273.889 |

Residuos:
- colocación: mt10haf130igqg Hormigón fck 250, tipo HA-25/B/19/IIa según EHE-08, elaborado en planta; factor de residuo 0.00104482
- colocación: mt07ame141llu4; factor de residuo 0.00846683
- colocación: mt01arr010b Grava de cantera, de 20 a 30 mm de diámetro; factor de residuo 0.00686426
- colocación: mt47ppi020c; factor de residuo 0.0083

## Recursos

**mt10haf130igqg** m³ Hormigón fck 250, tipo HA-25/B/19/IIa según EHE-08, elaborado en planta
Datos técnicos: Coste energético 1876.000 MJ; Emisión de CO2 234.500 kg; Código LER 17 01 01; Masa del elemento 2345 kg; Volumen 1.563333 m3

**mt07ame141llu4** m² Armadura secundaria de distribución ensamblada "in situ" ø 10 c/15 - ø 10 c/15 de acero AP 500
Datos técnicos: Coste energético 80.901 MJ; Emisión de CO2 4.197 kg; Código LER 17 04 05; Masa del elemento 8.23 kg; Volumen 0.003919 m3

**mt01arr010b** t Grava de cantera, de 20 a 30 mm de diámetro
Datos técnicos: Coste energético 75.000 MJ; Emisión de CO2 4.000 kg; Código LER 01 04 08; Masa del elemento 1000 kg; Volumen 0.666667 m3

**mt47ppi020c** Ud Remate perimetral de piedra artificial para coronación de borde en piscina prefabricada de poliéster
Datos técnicos: Coste energético 30.381 MJ; Emisión de CO2 117.635 kg; Código LER 17 01 01; Masa del elemento 782 kg; Volumen 0.521333 m3
Residuos:
- embalaje: re170201 Madera. (componente de residuo); rendimiento 0.001 kg; Código LER 17 02 01; Masa del elemento 1 kg; Volumen 0.000909 m3
- embalaje: re170203 Plástico. (componente de residuo); rendimiento 0.07 kg; Código LER 17 02 03; Masa del elemento 1 kg; Volumen 0.001667 m3
