# Silo para almacenamiento de lodos, enterrado

- Propiedad del archivo: CYPE Ingenieros S.A.
- Formato: FIEBDC-3/2016
- Programa: Generador de precios de la construcción. CYPE Ingenieros, S.A.
- Fecha: 09/04/2024
- Ámbito geográfico: Paraguay
- Divisa: PYG
- Costes indirectos: 3 %
- Gastos generales: 13 %
- Beneficio industrial: 6 %
- IVA: 10 %

## U Urbanización interior de la parcela

### US Depuración de aguas residuales domésticas

#### USA Accesorios

**USA300** Ud Silo para almacenamiento de lodos, enterrado.
Suministro e instalación enterrada de silo para almacenamiento de lodos de poliéster reforzado con fibra de vidrio (PRFV), de 5000 litros, de 2100 mm de diámetro y 2100 mm de altura, con entrada de 500 mm de diámetro con tapa, boca de entrada de 50 mm de diámetro, boca de ventilación de 160 mm de diámetro y rebosadero de 160 mm de diámetro, con válvula de 3 vías, de 50 mm de diámetro.
Criterio de valoración económica: El precio no incluye la excavación ni el relleno perimetral posterior.
Incluye: Replanteo. Colocación. Conexionado y comprobación de su correcto funcionamiento.
Criterio de medición de proyecto: Número de unidades previstas, según documentación gráfica de Proyecto.
Criterio de medición de obra: Se medirá el número de unidades realmente ejecutadas según especificaciones de Proyecto.

| Código | Ud | Descripción | Rendimiento | Precio | Importe |
|---|---|---|---|---|---|
| mt46fsg010b | Ud | Silo para almacenamiento de lodos de poliéster reforzado con fibra de vidrio (PRFV), de 5000 litros, de 2100 mm de diámetro y 2100 mm de altura, con entrada de 500 mm de diámetro con tapa, boca de entrada de 50 mm de diámetro, boca de ventilación de 160 mm de diámetro y rebosadero de 160 mm de diámetro, para enterrar. (material) | 1 | 21174992 | 21174992.000 |
| mt46fsg015a | Ud | Válvula de 3 vías, de 50 mm de diámetro, para recirculación de lodos. (material) | 1 | 3359348 | 3359348.000 |
| mo008 | h | Oficial plomero. (mano de obra) | 2.003 | 68578.53 | 137362.796 |
| mo107 | h | Medio oficial plomero. (mano de obra) | 2.003 | 42707.99 | 85544.104 |
| % | % | Herramientas | 2 % | 24757246.900 | 495144.938 |
|  |  | Costes directos |  |  | 25252391.838 |

## Recursos

**mt46fsg010b** Ud Silo para almacenamiento de lodos de poliéster reforzado con fibra de vidrio (PRFV)
Datos técnicos: Coste energético 11952.355 MJ; Emisión de CO2 536.846 kg
Residuos:
- embalaje: re150101 Envases de papel y cartón. (componente de residuo); rendimiento 1.584 kg; Código LER 15 01 01; Masa del elemento 1 kg; Volumen 0.001333 m3
