# Puerta cancela en vallado de parcela de malla metálica

- Propiedad del archivo: CYPE Ingenieros S.A.
- Formato: FIEBDC-3/2016
- Programa: Generador de precios de la construcción. CYPE Ingenieros, S.A.
- Fecha: 09/04/2024
- Ámbito geográfico: Paraguay
- Divisa: PYG
- Costes indirectos: 3 %
- Gastos generales: 13 %
- Beneficio industrial: 6 %
- IVA: 10 %

## U Urbanización interior de la parcela

### UV Cerramientos exteriores

#### UVP Puertas

**UVP020** Ud Puerta cancela en vallado de parcela de malla metálica.
Puerta cancela constituida por marcos de tubo de acero galvanizado de 40x20x1,5 mm y 30x15x1,5 mm, bastidor de tubo de acero galvanizado de 40x40x1,5 mm con pletina de 40x4 mm y por malla de simple torsión, de 80 mm de paso de malla y 3,9 mm de diámetro, acabado galvanizado, fijada a los marcos y atirantada, para acceso peatonal en vallado de parcela de malla metálica. Incluso postes de refuerzo, hormigón fck 200, HM-20/B/20/I para recibido de los postes y accesorios de fijación y montaje.
Incluye: Replanteo de alineaciones y niveles. Apertura de huecos en el terreno. Colocación de los postes. Vaciado del hormigón. Montaje de la puerta. Fijación del bastidor sobre los postes. Colocación de los herrajes de cierre. Ajuste final de la hoja.
Criterio de medición de proyecto: Número de unidades previstas, según documentación gráfica de Proyecto.
Criterio de medición de obra: Se medirá el número de unidades realmente ejecutadas según especificaciones de Proyecto.

| Código | Ud | Descripción | Rendimiento | Precio | Importe |
|---|---|---|---|---|---|
| mt10hmf130nwd | m³ | Hormigón masivo fck 200, tipo HM-20/B/19/I, elaborado en planta. (material) | 0.1 | 788653 | 78865.300 |
| mt52vst030m | Ud | Poste interior de refuerzo de tubo de acero galvanizado, de 48 mm de diámetro y 1,5 mm de espesor, altura 2 m. (material) | 2 | 171844 | 343688.000 |
| mt52vst040ls | Ud | Puerta cancela constituida por marcos de tubo de acero galvanizado de 40x20x1,5 mm y 30x15x1,5 mm, bastidor de tubo de acero galvanizado de 40x40x1,5 mm con pletina de 40x4 mm y por malla de simple torsión, de 80 mm de paso de malla y 3,9 mm de diámetro, acabado galvanizado, fijada a los marcos y atirantada, para el acceso de peatones. (material) | 1 | 1455563 | 1455563.000 |
| mo041 | h | Oficial de construcción de obra civil. (mano de obra) | 0.229 | 66739.25 | 15283.288 |
| mo087 | h | Medio oficial de construcción de obra civil. (mano de obra) | 0.229 | 42789.48 | 9798.791 |
| mo018 | h | Oficial cerrajero. (mano de obra) | 0.801 | 67613.6 | 54158.494 |
| mo059 | h | Medio oficial cerrajero. (mano de obra) | 0.801 | 42870.59 | 34339.343 |
| % | % | Herramientas | 2 % | 1991696.216 | 39833.924 |
|  |  | Costes directos |  |  | 2031530.140 |

Residuos:
- colocación: mt10hmf130nwd Hormigón masivo fck 200, tipo HM-20/B/19/I, elaborado en planta; factor de residuo 0.00115068

## Recursos

**mt10hmf130nwd** m³ Hormigón masivo fck 200, tipo HM-20/B/19/I, elaborado en planta
Datos técnicos: Coste energético 1840.000 MJ; Emisión de CO2 230.000 kg; Código LER 17 01 01; Masa del elemento 2300 kg; Volumen 1.533333 m3
