# Cordón de vereda prefabricado de hormigón

- Propiedad del archivo: CYPE Ingenieros S.A.
- Formato: FIEBDC-3/2016
- Programa: Generador de precios de la construcción. CYPE Ingenieros, S.A.
- Fecha: 06/11/2025
- Ámbito geográfico: Paraguay
- Divisa: PYG
- Costes indirectos: 3 %
- Gastos generales: 13 %
- Beneficio industrial: 6 %
- IVA: 10 %

## U Urbanización interior de la parcela

### UX Pisos exteriores

#### UXB Cordones de vereda

**UXB020** m Cordón de vereda prefabricado de hormigón.
Piezas de cordón de vereda recto de hormigón, monocapa, con sección normalizada peatonal A1 (20x14) cm, clase climática B (absorción <=6%), clase resistente a la abrasión H (huella <=23 mm) y clase resistente a flexión S (R-3,5 N/mm²), de 50 cm de longitud, colocadas sobre base de hormigón masivo (fck 200, HM-20/P/20) de espesor uniforme de 20 cm y 10 cm de ancho a cada lado del cordón de vereda, vaciado desde camión, extendido y vibrado, con acabado regleado, según pendientes del proyecto y colocado sobre explanada con índice CBR > 5 (California Bearing Ratio), no incluida en este precio; posterior rejuntado de ancho máxima 5 mm con mortero de cemento, confeccionado en obra, dosaje 1:6. Incluso topes o contrafuertes de 1/3 y 2/3 de la altura del cordón de vereda, del lado de la calzada y al dorso respectivamente, con un mínimo de 10 cm, salvo en el caso de pisos flexibles.
Incluye: Replanteo de alineaciones y niveles. Vaciado y extendido del hormigón en cama de apoyo. Colocación, recibido y nivelación de las piezas, incluyendo topes o contrafuertes. Relleno de juntas con mortero de cemento.
Criterio de medición de proyecto: Longitud medida según documentación gráfica de Proyecto.
Criterio de medición de obra: Se medirá la longitud realmente ejecutada según especificaciones de Proyecto.

| Código | Ud | Descripción | Rendimiento | Precio | Importe |
|---|---|---|---|---|---|
| mt10hmf130nwg | m³ | Hormigón masivo fck 200, tipo HM-20/P/19/I, elaborado en planta. (material) | 0.082 | 832692 | 68280.744 |
| mt08aaa010a | m³ | Agua. (material) | 0.006 | 9276 | 55.656 |
| mt01arg005a | t | Arena de cantera, para mortero preparado en obra. (material) | 0.007 | 106727 | 747.089 |
| mt08cem000p | kg | Cemento gris en bolsas. (material) | 1 | 1187 | 1187.000 |
| mt18jbg010aa | Ud | Cordón de vereda recto de hormigón, monocapa, con sección normalizada peatonal A1 (20x14) cm, clase climática B (absorción <=6%), clase resistente a la abrasión H (huella <=23 mm) y clase resistente a flexión S (R-3,5 N/mm²), de 50 cm de longitud. (material) | 2.1 | 26648 | 55960.800 |
| mq06hor010 | h | Hormigonera eléctrica con una capacidad de amasado de 160 l. (maquinaria) | 0.005 | 19690 | 98.450 |
| mo041 | h | Oficial de construcción de obra civil. (mano de obra) | 0.32 | 71617.94 | 22917.741 |
| mo087 | h | Medio oficial de construcción de obra civil. (mano de obra) | 0.357 | 45914.45 | 16391.459 |
| % | % | Herramientas | 2 % | 165638.939 | 3312.779 |
|  |  | Costes directos |  |  | 168951.718 |

Residuos:
- colocación: mt10hmf130nwg Hormigón masivo fck 200, tipo HM-20/P/19/I, elaborado en planta; factor de residuo 0.00109886
- colocación: mt01arg005a Arena de cantera, para mortero preparado en obra; factor de residuo 0.00501329
- colocación: mt08cem000p Cemento gris en bolsas; factor de residuo 0.0063
- colocación: mt18jbg010aa; factor de residuo 0.0251444

## Recursos

**mt10hmf130nwg** m³ Hormigón masivo fck 200, tipo HM-20/P/19/I, elaborado en planta
Datos técnicos: Coste energético 1840.000 MJ; Emisión de CO2 230.000 kg; Código LER 17 01 01; Masa del elemento 2300 kg; Volumen 1.533333 m3

**mt08aaa010a** m³ Agua
Datos técnicos: Coste energético 60.000 MJ; Emisión de CO2 30.000 kg

**mt01arg005a** t Arena de cantera, para mortero preparado en obra
Datos técnicos: Coste energético 75.000 MJ; Emisión de CO2 4.000 kg; Código LER 01 04 08; Masa del elemento 1000 kg; Volumen 0.666667 m3

**mt08cem000p** kg Cemento gris en bolsas
Datos técnicos: Coste energético 4.237 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt18jbg010aa** Ud Cordón de vereda recto de hormigón
Datos técnicos: Coste energético 2.639 MJ; Emisión de CO2 9.007 kg; Código LER 17 01 01; Masa del elemento 60 kg; Volumen 0.04 m3
Residuos:
- embalaje: re170201 Madera; rendimiento 0.004 kg
- embalaje: re170203 Plástico; rendimiento 0.003 kg
