# Urinario de acero inoxidable

- Propiedad del archivo: CYPE INGENIEROS, S.A.
- Formato: FIEBDC-3/2002
- Ámbito geográfico: Paraguay
- Divisa: PYG
- Costes indirectos: 3.00 %
- Gastos generales: 13.00 %
- Beneficio industrial: 6.00 %
- IVA: 10.00 %

## S Señalización y equipamiento

### SA Artefactos sanitarios

#### SAU Urinarios

**SAU005** Ud Urinario de acero inoxidable.
Urinario de acero inoxidable AISI 304, con alimentación vista y desagüe sifónico, serie Prestowash Inox, modelo Tubo 88943 "PRESTO EQUIP", acabado satinado, de 355x316x521 mm, equipado con grifo de paso recto mural para urinario, con tiempo de flujo de 5 segundos, caudal de 9 l/min, acabado cromado, para colocación en superficie. Incluso silicona para sellado de juntas.
Incluye: Replanteo. Colocación y fijación del aparato. Montaje del desagüe. Conexión a la red de evacuación. Montaje de la grifería. Conexión a la red de agua fría. Comprobación de su correcto funcionamiento. Sellado de juntas.
Criterio de medición de proyecto: Número de unidades previstas, según documentación gráfica de Proyecto.
Criterio de medición de obra: Se medirá el número de unidades realmente colocadas según especificaciones de Proyecto.

| Código | Ud | Descripción | Rendimiento | Precio | Importe |
|---|---|---|---|---|---|
| mt30uxp010kb | Ud | Urinario de acero inoxidable AISI 304, con alimentación vista y desagüe sifónico, serie Prestowash Inox, modelo Tubo 88943 "PRESTO EQUIP", acabado satinado, de 355x316x521 mm. (material) | 1.000 | 4285104.00 | 4285104.00 |
| mt31gmp300ce | Ud | Grifo de paso recto mural para urinario, con tiempo de flujo de 5 segundos, caudal de 9 l/min, acabado cromado, para colocación en superficie; incluso elementos de conexión. (material) | 1.000 | 520838.00 | 520838.00 |
| mt30www005 | Ud | Cartucho de 300 ml de silicona ácida monocomponente, fungicida, para sellado de juntas en ambientes húmedos. (material) | 0.012 | 78501.00 | 942.01 |
| op00ato010 |  | Atornillador. | 1.000 | 0.00 | 0.00 |
| op00mar010 |  | Martillo. | 1.000 | 0.00 | 0.00 |
| op00tal010 |  | Taladro. | 1.000 | 0.00 | 0.00 |
| mo008 | h | Oficial plomero. (mano de obra) | 1.373 | 73602.09 | 101055.67 |
| % | % | Herramientas | 2 % | 4907939.68 | 98158.79 |
|  |  | Costes directos |  |  | 5006098.47 |
