# Repisa para baño

- Propiedad del archivo: CYPE Ingenieros S.A.
- Formato: FIEBDC-3/2016
- Programa: Generador de precios de la construcción. CYPE Ingenieros, S.A.
- Fecha: 05/11/2025
- Ámbito geográfico: Paraguay
- Divisa: PYG
- Costes indirectos: 3 %
- Gastos generales: 13 %
- Beneficio industrial: 6 %
- IVA: 10 %

## S Señalización y equipamiento

### SM Baños

#### SMA Accesorios

**SMA060** Ud Repisa para baño.
Repisa para baño, modelo Bandeja Inox 88046 "PRESTO EQUIP", de vidrio con soportes de acero inoxidable AISI 304, de 400x120 mm. Fijación al soporte con las sujeciones suministradas por el fabricante.
Incluye: Replanteo. Colocación y fijación.
Criterio de medición de proyecto: Número de unidades previstas, según documentación gráfica de Proyecto.
Criterio de medición de obra: Se medirá el número de unidades realmente colocadas según especificaciones de Proyecto.

| Código | Ud | Descripción | Rendimiento | Precio | Importe |
|---|---|---|---|---|---|
| mt31abp090j | Ud | Repisa para baño, modelo Bandeja Inox 88046 "PRESTO EQUIP", de vidrio con soportes de acero inoxidable AISI 304, de 400x120 mm. (material) | 1 | 405065 | 405065.000 |
| mo107 | h | Medio oficial plomero. (mano de obra) | 0.114 | 45830.76 | 5224.707 |
| % | % | Herramientas | 2 % | 410289.707 | 8205.794 |
|  |  | Costes directos |  |  | 418495.501 |
