# Grifería monomando para bañera

- Propiedad del archivo: CYPE INGENIEROS, S.A.
- Formato: FIEBDC-3/2002
- Ámbito geográfico: Paraguay
- Divisa: PYG
- Costes indirectos: 3.00 %
- Gastos generales: 13.00 %
- Beneficio industrial: 6.00 %
- IVA: 10.00 %

## S Señalización y equipamiento

### SG Griferías

#### SGB Para bañeras

**SGB020** Ud Grifería monomando para bañera.
Grifería monomando formada por grifo mezclador monomando mural para baño/ducha, serie Karim Due, modelo 88941500 "GALINDO", de latón, acabado cromado, con cartucho cerámico, aireador, inversor, equipo de ducha formado por mango de ducha y flexible de latón. Incluso elementos de conexión, válvula de retención y dos llaves de paso.
Incluye: Replanteo. Colocación. Conexionado y comprobación de su correcto funcionamiento.
Criterio de medición de proyecto: Número de unidades previstas, según documentación gráfica de Proyecto.
Criterio de medición de obra: Se medirá el número de unidades realmente colocadas según especificaciones de Proyecto.

| Código | Ud | Descripción | Rendimiento | Precio | Importe |
|---|---|---|---|---|---|
| mt31gma050Bb | Ud | Grifo mezclador monomando mural para baño/ducha, serie Karim Due, modelo 88941500 "GALINDO", de latón, acabado cromado, con cartucho cerámico, aireador, inversor, equipo de ducha formado por mango de ducha y flexible de latón, incluso elementos de conexión, válvula de retención y dos llaves de paso. (material) | 1.000 | 2120362.00 | 2120362.00 |
| mt37www010 | Ud | Material auxiliar para instalaciones de plomería. (material) | 1.000 | 14654.00 | 14654.00 |
| mo008 | h | Oficial plomero. (mano de obra) | 0.648 | 70501.64 | 45685.06 |
| % | % | Herramientas | 2 % | 2180701.06 | 43614.02 |
|  |  | Costes directos |  |  | 2224315.08 |
