# Limpieza de arbustos y hierbas

- Propiedad del archivo: CYPE INGENIEROS, S.A.
- Formato: FIEBDC-3/2002
- Ámbito geográfico: Paraguay
- Divisa: PYG
- Costes indirectos: 3.00 %
- Gastos generales: 13.00 %
- Beneficio industrial: 6.00 %
- IVA: 10.00 %

## 0 Trabajos preliminares

### 0D Desratización, desinfección y eliminación de plantas

#### 0DP Eliminación de plantas

**0DP030** m² Limpieza de arbustos y hierbas.
Limpieza de arbustos y hierbas sitas en paramento vertical, mediante la aplicación de un tratamiento herbicida. Incluso recogida de la broza generada y carga sobre contenedor.
Incluye: Preparación del herbicida. Aplicación del herbicida sobre la superficie a tratar. Recogida de la broza generada. Carga sobre contenedor.
Criterio de medición de proyecto: Superficie medida según documentación gráfica de Proyecto.
Criterio de medición de obra: Se medirá la superficie realmente ejecutada según especificaciones de Proyecto.

| Código | Ud | Descripción | Rendimiento | Precio | Importe |
|---|---|---|---|---|---|
| mt48pla030 | l | Herbicida de contacto para la destrucción de plantas herbáceas. (material) | 0.005 | 144868.00 | 724.34 |
| mq09pla010 | h | Bomba manual de pistón para tratamientos fitosanitarios y herbicidas. (maquinaria) | 0.016 | 138751.00 | 2220.02 |
| mo112 | h | Ayudante especializado de construcción. (mano de obra) | 0.019 | 41846.53 | 795.08 |
| mo113 | h | Ayudante de construcción. (mano de obra) | 0.066 | 41172.67 | 2717.40 |
| % | % | Herramientas | 2 % | 6456.84 | 129.14 |
|  |  | Costes directos |  |  | 6585.98 |
