# Lastre o contrapeso de hormigón masivo para estabilizador de fachada

- Propiedad del archivo: CYPE INGENIEROS, S.A.
- Formato: FIEBDC-3/2002
- Ámbito geográfico: Paraguay
- Divisa: PYG
- Costes indirectos: 3.00 %
- Gastos generales: 13.00 %
- Beneficio industrial: 6.00 %
- IVA: 10.00 %

## 0 Trabajos preliminares

### 0F Estabilizadores de fachada

#### 0FC Contrapesos

**0FC010** Ud Lastre o contrapeso de hormigón masivo para estabilizador de fachada.
Lastre o contrapeso de hormigón masivo, para sujeción de estabilizador de fachada, de 1x2x2 m, realizado con hormigón fck 150, HM-15/B/19/I elaborado en planta y vaciado con bomba; montaje y desmontaje de sistema de encofrado recuperable, realizado con paneles metálicos, amortizables en 200 usos. Incluso lámina de polietileno para protección del piso existente en la vía pública y líquido desencofrante, para evitar la adherencia del hormigón al encofrado.
Criterio de valoración económica: El precio incluye la demolición del lastre o contrapeso con martillo neumático y la carga manual de escombros sobre camión o contenedor.
Incluye: Replanteo. Colocación de la lámina de polietileno. Montaje del sistema de encofrado. Vaciado y compactación del hormigón. Coronación y enrase del elemento. Desmontaje del sistema de encofrado. Curado del hormigón. Demolición del elemento. Fragmentación de los escombros en piezas manejables. Retirada y acopio de escombros. Carga manual de escombros sobre camión o contenedor.
Criterio de medición de proyecto: Número de unidades previstas, según documentación gráfica de Proyecto.
Criterio de medición de obra: Se medirá el número de unidades realmente ejecutadas según especificaciones de Proyecto.

| Código | Ud | Descripción | Rendimiento | Precio | Importe |
|---|---|---|---|---|---|
| mt16png010c | m² | Film de polietileno de 0,15 mm de espesor y 138 g/m² de masa superficial. (material) | 2.200 | 3140.00 | 6908.00 |
| mt08eme040 | m² | Paneles metálicos de varias dimensiones, para encofrar elementos de hormigón. (material) | 0.060 | 321580.00 | 19294.80 |
| mt50spa052b | m | Tablón de madera de pino, de 20x7,2 cm. (material) | 0.240 | 39094.00 | 9382.56 |
| mt50spa081a | Ud | Puntal metálico telescópico, de hasta 3 m de altura. (material) | 0.160 | 119064.00 | 19050.24 |
| mt08eme051a | m | Fleje de acero galvanizado, para encofrado metálico. (material) | 1.200 | 1793.00 | 2151.60 |
| mt08var050 | kg | Alambre galvanizado para atar, de 1,30 mm de diámetro. (material) | 0.600 | 9276.00 | 5565.60 |
| mt08var060 | kg | Puntas de acero de 20x100 mm. (material) | 1.200 | 54112.00 | 64934.40 |
| mt08dba010b | l | Agente desmoldeante, a base de aceites especiales, emulsionable en agua, para encofrados metálicos, fenólicos o de madera. (material) | 0.360 | 11158.00 | 4016.88 |
| mt10hmf130gnd | m³ | Hormigón masivo fck 150, bombeable, tipo HM-15/B/19/I, elaborado en planta. (material) | 4.400 | 671540.00 | 2954776.00 |
| mq06bhe010 | h | Camión bomba estacionado en obra, para bombeo de hormigón. (maquinaria) | 0.371 | 1086663.00 | 403151.97 |
| mq05mai030 | h | Martillo neumático. (maquinaria) | 18.547 | 26080.00 | 483705.76 |
| mq05pdm010a | h | Compresor portátil eléctrico 2 m³/min de caudal. (maquinaria) | 9.274 | 24354.00 | 225859.00 |
| au00auh040 |  | Vibrador de hormigón, eléctrico. | 1.000 | 0.00 | 0.00 |
| mo044 | h | Oficial encofrador. (mano de obra) | 5.130 | 74532.15 | 382349.93 |
| mo091 | h | Medio oficial encofrador. (mano de obra) | 6.840 | 47756.10 | 326651.72 |
| mo045 | h | Oficial hormigonero. (mano de obra) | 0.285 | 74532.15 | 21241.66 |
| mo092 | h | Medio oficial hormigonero. (mano de obra) | 1.425 | 47756.10 | 68052.44 |
| mo113 | h | Ayudante de construcción. (mano de obra) | 11.399 | 44181.01 | 503619.33 |
| mo112 | h | Ayudante especializado de construcción. (mano de obra) | 34.198 | 44914.27 | 1535978.21 |
| % | % | Herramientas | 2 % | 7036690.10 | 140733.80 |
|  |  | Costes directos |  |  | 7177423.90 |
