# Prospección arqueológica superficial

- Propiedad del archivo: CYPE INGENIEROS, S.A.
- Formato: FIEBDC-3/2002
- Ámbito geográfico: Paraguay
- Divisa: PYG
- Costes indirectos: 3.00 %
- Gastos generales: 13.00 %
- Beneficio industrial: 6.00 %
- IVA: 10.00 %

## 0 Trabajos preliminares

### 0G Trabajos arqueológicos

#### 0GE Excavaciones arqueológicas y transportes

**0GE010** m² Prospección arqueológica superficial.
Prospección arqueológica superficial de terreno en el interior del edificio, de carácter intensivo y sistemático, realizada por arqueólogo, intentando obtener la máxima información, sin necesidad de sondeos, excavaciones ni catas.
Incluye: Desplazamiento a obra. Inspección visual.
Criterio de medición de proyecto: Superficie medida según documentación gráfica de Proyecto.
Criterio de medición de obra: Se medirá la superficie realmente ejecutada según especificaciones de Proyecto.

| Código | Ud | Descripción | Rendimiento | Precio | Importe |
|---|---|---|---|---|---|
| mo000 | h | arqueólogo. (mano de obra) | 0.005 | 97107.76 | 485.54 |
| % | % | Herramientas | 2 % | 485.54 | 9.71 |
|  |  | Costes directos |  |  | 495.25 |
