# Informe técnico sobre patologías del edificio

- Propiedad del archivo: CYPE INGENIEROS, S.A.
- Formato: FIEBDC-3/2002
- Ámbito geográfico: Paraguay
- Divisa: PYG
- Costes indirectos: 3.00 %
- Gastos generales: 13.00 %
- Beneficio industrial: 6.00 %
- IVA: 10.00 %

## 0 Trabajos preliminares

### 0I Actas e informes sobre patologías

#### 0IF Actas e informes

**0IF020** Ud Informe técnico sobre patologías del edificio.
Elaboración de informe técnico sobre patologías del edificio a rehabilitar, en estado de conservación ruinoso, redactado con un nivel de especificación exhaustivo. Incluso desplazamiento al edificio considerando una distancia de mayor de 100 km, inspección visual de las patologías y toma de datos.
Incluye: Desplazamiento al edificio. Inspección visual y toma de datos. Redacción del informe técnico.
Criterio de medición de proyecto: Número de unidades previstas, según documentación gráfica de Proyecto.
Criterio de medición de obra: Se medirá el número de unidades realmente ejecutadas según especificaciones de Proyecto.

| Código | Ud | Descripción | Rendimiento | Precio | Importe |
|---|---|---|---|---|---|
| mt49tei040x | Ud | Informe técnico sobre patologías del edificio a rehabilitar, en estado de conservación ruinoso, redactado con un nivel de especificación exhaustivo, considerando una distancia de desplazamiento al edificio de mayor de 100 km. (material) | 1.000 | 6346179.00 | 6346179.00 |
| % | % | Herramientas | 2 % | 6346179.00 | 126923.58 |
|  |  | Costes directos |  |  | 6473102.58 |
