# Protección de equipamiento auxiliar

- Propiedad del archivo: CYPE INGENIEROS, S.A.
- Formato: FIEBDC-3/2002
- Ámbito geográfico: Paraguay
- Divisa: PYG
- Costes indirectos: 3.00 %
- Gastos generales: 13.00 %
- Beneficio industrial: 6.00 %
- IVA: 10.00 %

## 0 Trabajos preliminares

### 0M Equipamiento

#### 0MP Protección

**0MP010** m³ Protección de equipamiento auxiliar.
Suministro y colocación de láminas de polietileno transparente sobre el equipamiento auxiliar como archivos, material electrónico, etc., (aproximadamente 7 ud/m³), superpuestas entre sí al menos 15 cm y fijadas con cinta adhesiva, para protegerlo frente a la suciedad y el polvo ocasionado por los trabajos de rehabilitación. Incluso posterior retirada de láminas, recogida y carga sobre contenedor.
Incluye: Colocación de la protección. Retirada de la protección y carga sobre contenedor.
Criterio de medición de proyecto: Volumen medido según documentación gráfica de Proyecto.
Criterio de medición de obra: Se medirá el volumen realmente ejecutado según especificaciones de Proyecto.

| Código | Ud | Descripción | Rendimiento | Precio | Importe |
|---|---|---|---|---|---|
| mt32war020 | m² | Lámina de polietileno transparente, de 0,2 mm de espesor. (material) | 8.159 | 1727.00 | 14090.59 |
| mt32war030 | m | Cinta plástica autoadhesiva. (material) | 2.045 | 403.00 | 824.14 |
| mo113 | h | Ayudante de construcción. (mano de obra) | 0.341 | 42327.30 | 14433.61 |
| % | % | Herramientas | 2 % | 29348.34 | 586.97 |
|  |  | Costes directos |  |  | 29935.31 |
