# Alquiler de montacargas

- Propiedad del archivo: CYPE INGENIEROS, S.A.
- Formato: FIEBDC-3/2002
- Ámbito geográfico: Paraguay
- Divisa: PYG
- Costes indirectos: 3.00 %
- Gastos generales: 13.00 %
- Beneficio industrial: 6.00 %
- IVA: 10.00 %

## 0 Trabajos preliminares

### 0X Andamios y maquinaria de elevación

#### 0XM Montacargas

**0XM010** Ud Alquiler de montacargas.
Alquiler mensual de montacargas de obra con sistema de elevación compuesto por cable y tambor de enrollado, para transporte de materiales, de 6 detenidas y 400 kg de carga máxima.
Criterio de valoración económica: El precio incluye el mantenimiento y el seguro de responsabilidad civil.
Incluye: Revisión periódica para garantizar su estabilidad y condiciones de seguridad.
Criterio de medición de proyecto: Número de unidades previstas, según documentación gráfica de Proyecto.
Criterio de medición de obra: Amortización en forma de alquiler mensual, según condiciones definidas en el contrato suscrito con la empresa suministradora.

| Código | Ud | Descripción | Rendimiento | Precio | Importe |
|---|---|---|---|---|---|
| mq07mon010h | Ud | Alquiler mensual de montacargas de obra con cable y tambor de enrollado para transporte de materiales de 6 detenidas y 400 kg de carga máxima. (maquinaria) | 1.159 | 2798492.00 | 3243452.23 |
| % | % | Herramientas | 2 % | 3243452.23 | 64869.04 |
|  |  | Costes directos |  |  | 3308321.27 |
