# Relleno en trasdós, con agregados reciclados

- Propiedad del archivo: CYPE INGENIEROS, S.A.
- Formato: FIEBDC-3/2002
- Ámbito geográfico: Paraguay
- Divisa: PYG
- Costes indirectos: 3.00 %
- Gastos generales: 13.00 %
- Beneficio industrial: 6.00 %
- IVA: 10.00 %

## A Preparación del terreno

### AD Movimiento de tierras en edificación

#### ADR Rellenos y compactaciones

**ADR021** m³ Relleno en trasdós, con agregados reciclados.
Relleno en trasdós de muro de mampostería, con agregado reciclado mixto de hormigón y material cerámico de 40 a 80 mm de diámetro, y compactación en tongadas sucesivas de 20 cm de espesor máximo con pisón vibrante de guiado manual.
Incluye: Transporte y descarga del material de relleno a pie de tajo. Extendido del material de relleno en tongadas de espesor uniforme. Compactación.
Criterio de medición de proyecto: Volumen medido sobre las secciones teóricas de la excavación, según documentación gráfica de Proyecto.
Criterio de medición de obra: Se medirá el volumen realmente ejecutado según especificaciones de Proyecto, sin incluir los incrementos por excesos de excavación no autorizados.

| Código | Ud | Descripción | Rendimiento | Precio | Importe |
|---|---|---|---|---|---|
| mt01aro010p | t | Agregado reciclado mixto de hormigón y material cerámico, de granulometría comprendida entre 40 y 80 mm, suministrado mediante camión. (material) | 2.000 | 54278.00 | 108556.00 |
| mq04dua020b | h | Dumper de descarga frontal de 2 t de carga útil. (maquinaria) | 0.093 | 58491.00 | 5439.66 |
| mo113 | h | Ayudante de construcción. (mano de obra) | 0.109 | 41172.67 | 4487.82 |
| % | % | Herramientas | 2 % | 118483.48 | 2369.67 |
|  |  | Costes directos |  |  | 120853.15 |
