# Micropozo de bombeo provisional

- Propiedad del archivo: CYPE INGENIEROS, S.A.
- Formato: FIEBDC-3/2002
- Ámbito geográfico: Paraguay
- Divisa: PYG
- Costes indirectos: 3.00 %
- Gastos generales: 13.00 %
- Beneficio industrial: 6.00 %
- IVA: 10.00 %

## A Preparación del terreno

### AH Achiques y agotamientos

#### AHP Pozos de bombeo

**AHP110** m Micropozo de bombeo provisional.
Micropozo de bombeo provisional, de hasta 5 m de profundidad, realizado con tubo de acero de 180 mm de diámetro, para alojamiento de bomba sumergible, a utilizar en los trabajos de agotamiento del agua del fondo de la excavación.
Criterio de valoración económica: El precio no incluye la bomba sumergible.
Incluye: Hincado del tubo para formar el micropozo. Excavación del micropozo por el interior del tubo. Acopio del material retirado. Relleno del micropozo.
Criterio de medición de proyecto: Longitud medida según documentación gráfica de Proyecto.
Criterio de medición de obra: Se medirá la longitud realmente ejecutada según especificaciones de Proyecto.

| Código | Ud | Descripción | Rendimiento | Precio | Importe |
|---|---|---|---|---|---|
| mt11dap020a | m | Micropozo de bombeo provisional, de hasta 5 m de profundidad, realizado con tubo de acero de 180 mm de diámetro. (material) | 1.000 | 2566195.00 | 2566195.00 |
| % | % | Herramientas | 2 % | 2566195.00 | 51323.90 |
|  |  | Costes directos |  |  | 2617518.90 |
