# Encuentro de pantalla de hormigón y platea de fundación

- Propiedad del archivo: CYPE INGENIEROS, S.A.
- Formato: FIEBDC-3/2002
- Ámbito geográfico: Paraguay
- Divisa: PYG
- Costes indirectos: 3.00 %
- Gastos generales: 13.00 %
- Beneficio industrial: 6.00 %
- IVA: 10.00 %

## C Fundaciones

### CC Muros de contención

#### CCP Pantallas de hormigón

**CCP061** m Encuentro de pantalla de hormigón y platea de fundación.
Encuentro de pantalla de hormigón y platea de fundación, mediante 3 varillas conformadas de 16 mm de diámetro y 100 cm de longitud, de acero AP 420, fijadas con resina epoxi cada 300 mm, en orificios de 20 mm de diámetro y 250 mm de profundidad, practicados en rebaje perimetral con forma de media caña, de 5 cm de profundidad, ejecutado mediante fresado continuo del paramento de la pantalla, y carga de escombros sobre camión o contenedor.
Incluye: Fresado del encuentro entre pantalla de hormigón y platea de fundación. Replanteo de los orificios sobre el rebaje fresado. Ejecución de los taladros. Limpieza del polvo del interior de los taladros. Inyección de resina epoxi. Colocación de las armaduras de espera. Limpieza de los restos generados. Carga de escombros sobre camión o contenedor.
Criterio de medición de proyecto: Longitud medida según documentación gráfica de Proyecto.
Criterio de medición de obra: Se medirá la longitud realmente ejecutada según especificaciones de Proyecto.

| Código | Ud | Descripción | Rendimiento | Precio | Importe |
|---|---|---|---|---|---|
| mt07anq010 | Ud | Cartucho de adhesivo tixotrópico de dos componentes a base de resina epoxi, de 330 ml, para conexión de varilla conformada de acero y pantalla de hormigón. (material) | 0.650 | 333654.00 | 216875.10 |
| mt07aco130d | kg | Acero en varillas corrugadas AP 420, según NP 4007 99, de varios diámetros. (material) | 15.800 | 5908.00 | 93346.40 |
| mq03fre010a | h | Equipo de fresado, para pantalla de hormigón. (maquinaria) | 0.440 | 415489.00 | 182815.16 |
| mq01pan070b | h | Mini pala cargadora sobre neumáticos, de 52 kW/1 m³ kW. (maquinaria) | 0.440 | 210046.00 | 92420.24 |
| mq06eim060 | h | Aplicador manual para cartuchos de inyección de resinas, con accesorio mezclador. (maquinaria) | 2.898 | 9844.00 | 28527.91 |
| op00ciz020 |  | Cizalla para acero en varillas corrugadas. | 1.000 | 0.00 | 0.00 |
| op00ata010 |  | Atadora de armadura. | 1.000 | 0.00 | 0.00 |
| op00tal010 |  | Taladro. | 1.000 | 0.00 | 0.00 |
| mo042 | h | Oficial de estructuras de hormigón. (mano de obra) | 1.003 | 71400.78 | 71614.98 |
| mo089 | h | Medio oficial de estructuras de hormigón. (mano de obra) | 1.003 | 45747.07 | 45884.31 |
| % | % | Herramientas | 2 % | 731484.10 | 14629.68 |
|  |  | Costes directos |  |  | 746113.78 |
