# Hormigón de sello

- Propiedad del archivo: CYPE INGENIEROS, S.A.
- Formato: FIEBDC-3/2002
- Ámbito geográfico: Paraguay
- Divisa: PYG
- Costes indirectos: 3.00 %
- Gastos generales: 13.00 %
- Beneficio industrial: 6.00 %
- IVA: 10.00 %

## C Fundaciones

### CH Hormigones, aceros y encofrados

#### CHH Hormigones

**CHH005** m³ Hormigón de sello.
Hormigón fck 90, HM-0,9/B/9,5/I, elaborado en planta y vaciado desde camión, para formación de capa de hormigón de sello y nivelado de fondos de fundación, en el fondo de la excavación previamente realizada.
Incluye: Replanteo. Colocación de toques y/o formación de fajas fajas fajas fajas fajas maestras. Vaciado y compactación del hormigón. Coronación y enrase del hormigón.
Criterio de medición de proyecto: Volumen teórico, según documentación gráfica de Proyecto.
Criterio de medición de obra: Se medirá el volumen teórico ejecutado según especificaciones de Proyecto, sin incluir los incrementos por excesos de excavación no autorizados.

| Código | Ud | Descripción | Rendimiento | Precio | Importe |
|---|---|---|---|---|---|
| mt10hmf130nad | m³ | Hormigón masivo fck 90, tipo HM-0,9/B/9,5/I, elaborado en planta. (material) | 1.050 | 603621.00 | 633802.05 |
| au00auh020 |  | Canaleta para vaciado del hormigón. | 1.000 | 0.00 | 0.00 |
| mo045 | h | Oficial hormigonero. (mano de obra) | 0.102 | 71400.78 | 7282.88 |
| mo092 | h | Medio oficial hormigonero. (mano de obra) | 0.204 | 45747.07 | 9332.40 |
| % | % | Herramientas | 2 % | 650417.33 | 13008.35 |
|  |  | Costes directos |  |  | 663425.68 |
