# Cemento consumido en exceso en vaciado de pilotines

- Propiedad del archivo: CYPE INGENIEROS, S.A.
- Formato: FIEBDC-3/2002
- Ámbito geográfico: Paraguay
- Divisa: PYG
- Costes indirectos: 3.00 %
- Gastos generales: 13.00 %
- Beneficio industrial: 6.00 %
- IVA: 10.00 %

## C Fundaciones

### CP Profundas

#### CPM Pilotines

**CPM070** kg Cemento consumido en exceso en vaciado de pilotines.
Cemento utilizado en la preparación de mortero o lechada de cemento, consumidos en exceso sobre el volumen teórico correspondiente al diámetro nominal del pilotín, durante los trabajos de vaciado.
Criterio de medición de obra: Se determinará, a partir del peso obtenido en báscula oficial de las unidades llegadas a obra, el peso de las unidades realmente ejecutadas según especificaciones de Proyecto.

| Código | Ud | Descripción | Rendimiento | Precio | Importe |
|---|---|---|---|---|---|
| mt08cem010f | kg | Cemento Portland CEM I 52,5 R, en bolsas. (material) | 1.000 | 761.00 | 761.00 |
| mo113 | h | Ayudante de construcción. (mano de obra) | 0.007 | 42327.30 | 296.29 |
| % | % | Herramientas | 2 % | 1057.29 | 21.15 |
|  |  | Costes directos |  |  | 1078.44 |
